# Drenaje para hoyo de plantación, mediante tubo de PVC

- Propiedad del archivo: CYPE INGENIEROS, S.A.
- Formato: FIEBDC-3/2002
- Divisa: EUR
- Costes indirectos: 3.00 %
- IVA: 21.00 %

## J Jardinería

### JD Sistemas de drenaje, sujeción y protección

#### JDD Drenajes

**JDD010** Ud Drenaje para hoyo de plantación, mediante tubo de PVC.
Drenaje para hoyo de plantación, mediante la instalación, simultánea a la plantación, de 200 cm de tubo de drenaje de PVC corrugado, diámetro nominal 50 mm, con perforaciones en todo su desarrollo, para la captación y conducción de agua en la creación de sistemas de drenaje, colocado formando un bucle alrededor del cepellón, y dejando asomar ambos extremos 5 cm sobre el terreno, protegidos ambos extremos con tapas de polipropileno, para facilitar el aporte directo del agua de riego a la zona radicular, en terrenos muy compactos.
Criterio de valoración económica: El precio no incluye la apertura ni el tapado del hoyo de plantación.
Incluye: Colocación del tubo en el hoyo de la plantación. Colocación de las tapas de cierre en los extremos del tubo.
Criterio de medición de proyecto: Número de unidades previstas, según documentación gráfica de Proyecto.
Criterio de medición de obra: Se medirá el número de unidades realmente ejecutadas según especificaciones de Proyecto.

| Código | Ud | Descripción | Rendimiento | Precio | Importe |
|---|---|---|---|---|---|
| mt11tdc010a | m | Tubo de drenaje de PVC corrugado, diámetro nominal 50 mm, con perforaciones en todo su desarrollo, para la captación y conducción de agua en la creación de sistemas de drenaje. (material) | 2.000 | 1.90 | 3.80 |
| mt11tdc015a | Ud | Tapa de cierre, de polipropileno, para colocar en los extremos del tubo de drenaje de 50 mm de diámetro nominal, con tres perforaciones de 10 mm de diámetro. (material) | 2.000 | 0.46 | 0.92 |
| mo040 | h | Oficial 1ª jardinero. (mano de obra) | 0.002 | 23.10 | 0.05 |
| mo086 | h | Ayudante jardinero. (mano de obra) | 0.011 | 21.94 | 0.24 |
| % | % | Costes directos complementarios | 2 % | 5.01 | 0.10 |
|  |  | Costes directos |  |  | 5.11 |
