# Hormigón para armar en losas de cimentación

- Propiedad del archivo: CYPE Ingenieros S.A.
- Formato: FIEBDC-3/2016
- Programa: Generador de precios de la construcción. CYPE Ingenieros, S.A.
- Fecha: 24/01/2025
- Divisa: EUR
- Costes indirectos: 3 %
- IVA: 21 %

## C Cimentaciones

### CH Hormigones, aceros y encofrados

#### CHH Hormigones

**CHH030** m³ Hormigón para armar en losas de cimentación.
Hormigón para armar en losas de cimentación, HA-25/F/20/XC2, fabricado en central, y vertido con bomba.
Incluye: Vertido y compactación del hormigón. Curado del hormigón.
Criterio de medición de proyecto: Volumen teórico, según documentación gráfica de Proyecto.
Criterio de medición de obra: Se medirá el volumen teórico ejecutado según especificaciones de Proyecto, sin incluir los incrementos por excesos de excavación no autorizados.

| Código | Ud | Descripción | Rendimiento | Precio | Importe |
|---|---|---|---|---|---|
| mt10haf010ctms | m³ | Hormigón HA-25/F/20/XC2, fabricado en central. (material) | 1.05 | 94.2 | 98.910 |
| mq06bhe010 | h | Camión bomba estacionado en obra, para bombeo de hormigón. (maquinaria) | 0.046 | 194.16 | 8.931 |
| mo045 | h | Oficial 1ª estructurista, en trabajos de puesta en obra del hormigón. (mano de obra) | 0.01 | 24.04 | 0.240 |
| mo092 | h | Ayudante estructurista, en trabajos de puesta en obra del hormigón. (mano de obra) | 0.132 | 22.82 | 3.012 |
| % | % | Costes directos complementarios | 2 % | 111.093 | 2.222 |
|  |  | Costes directos |  |  | 113.315 |

Residuos:
- colocación: mt10haf010ctms Hormigón HA-25/F/20/XC2, fabricado en central; factor de residuo 0.00129528

## Recursos

**mt10haf010ctms** m³ Hormigón HA-25/F/20/XC2, fabricado en central
Datos técnicos: Coste energético 1876.000 MJ; Emisión de CO2 234.500 kg; Código LER 17 01 01; Masa del elemento 2345 kg; Volumen 1.563333 m3
