# Sistema de anclaje vertical, Aplomado II + Fix II con uña oculta "STROW", de acero inoxidable AISI 304, para la fijación de placas de piedra natural de 100x40x3 cm (no incluidas en este precio)

- Propiedad del archivo: CYPE INGENIEROS, S.A.
- Formato: FIEBDC-3/2002
- Divisa: EUR
- Costes indirectos: 3.00 %
- IVA: 21.00 %

## F Fachadas y particiones

### FA Fachadas ventiladas

#### FAJ Sistemas de anclaje y fijaciones

**FAJ010** m² Sistema de anclaje vertical, Aplomado II + Fix II con uña oculta "STROW", de acero inoxidable AISI 304, para la fijación de placas de piedra natural de 100x40x3 cm (no incluidas en este precio).
Suministro y montaje de sistema de anclaje vertical, Aplomado II + Fix II con uña oculta "STROW", de acero inoxidable AISI 304, para la fijación de placas de piedra natural de 100x40x3 cm (no incluidas en este precio), formado por: perfiles verticales Aplomado II de acero inoxidable AISI 304, escuadras de carga, escuadras de apoyo y grapas Fix II uña oculta; fijado al frente de hormigón de cada forjado (aproximadamente 3 m de altura libre) con tacos mecánicos de acero inoxidable A2, y al soporte de hormigón o de fábrica (fck>=150 kp/cm²) cada 1,20 m como máximo, con tirafondos de acero inoxidable A2 y tacos de nylon. Incluso p/p de resolución de puntos singulares y los trabajos y materiales necesarios para la formación de huecos. Totalmente terminado y preparado para soportar el revestimiento exterior (no incluido en este precio), que sea compatible con él y complete el cerramiento de fachada ventilada.
Incluye: Replanteo. Montaje de las escuadras. Montaje de los perfiles verticales. Montaje de las grapas. Resolución de puntos singulares.
Criterio de medición de proyecto: Superficie medida según documentación gráfica de Proyecto, con el mismo criterio que la hoja exterior de fachada.
Criterio de medición de obra: Se medirá la superficie realmente ejecutada según especificaciones de Proyecto, con el mismo criterio que la hoja exterior de fachada.

| Código | Ud | Descripción | Rendimiento | Precio | Importe |
|---|---|---|---|---|---|
| mt19pst040g | m² | Subestructura soporte compuesta de sistema de anclaje vertical, Aplomado II + Fix II con uña oculta "STROW", de acero inoxidable AISI 304, para la fijación de placas de piedra natural de 100x40x3 cm (no incluidas en este precio), formado por: perfiles verticales Aplomado II de acero inoxidable AISI 304, escuadras de carga, escuadras de apoyo y grapas Fix II uña oculta, para fijar al frente de hormigón de cada forjado (aproximadamente 3 m de altura libre) con tacos mecánicos de acero inoxidable A2, y al soporte de hormigón o de fábrica (fck>=150 kp/cm²) cada 1,20 m como máximo, con tirafondos de acero inoxidable A2 y tacos de nylon. (material) | 1.000 | 21.66 | 21.66 |
| mo052 | h | Oficial 1ª montador de sistemas de fachadas prefabricadas. (mano de obra) | 0.486 | 17.82 | 8.66 |
| mo099 | h | Ayudante montador de sistemas de fachadas prefabricadas. (mano de obra) | 0.486 | 16.13 | 7.84 |
| % | % | Costes directos complementarios | 2 % | 38.16 | 0.76 |
|  |  | Costes directos |  |  | 38.92 |
