# Hoja interior de cerramiento de fachada de 5 cm de espesor

- Propiedad del archivo: CYPE INGENIEROS, S.A.
- Formato: FIEBDC-3/2002
- Divisa: EUR
- Costes indirectos: 3.00 %
- IVA: 21.00 %

## F Fachadas y particiones

### FF Fábrica no estructural

#### FFT Hoja interior compuesta en fachada

**FFT020** m² Hoja interior de cerramiento de fachada de 5 cm de espesor, de fábrica de ladrillo cerámico hueco sencillo de gran formato con panel aislante de poliestireno expandido incorporado, machihembrado, para revestir, 70x50x5x4 cm, con juntas de 10 mm de espesor, recibida con pegamento de cola preparado y yeso de calidad B1.
Ejecución de hoja interior de cerramiento de fachada de 5 cm de espesor, de fábrica de ladrillo cerámico hueco sencillo de gran formato con panel aislante de poliestireno expandido incorporado, machihembrado, para revestir, 70x50x5x4 cm, con juntas de 10 mm de espesor, recibida con una mezcla en agua de pegamento de cola preparado y hasta un 25% de yeso de calidad B1. Incluso mermas y roturas, enjarjes, formación de dinteles mediante obra de fábrica con armadura de acero corrugado, cajeado en el perímetro de los huecos, juntas de dilatación, ejecución de encuentros y puntos singulares; remate con 3 cm de yeso en el encuentro de la fábrica de ladrillo de gran formato con el forjado superior para absorber flechas.
Incluye: Replanteo, planta a planta. Rectificación de irregularidades del forjado terminado. Marcado en los pilares de los niveles de referencia general de planta y de nivel de pavimento. Asiento de la primera hilada. Colocación y aplomado de miras de referencia. Tendido de hilos entre miras. Colocación de plomos fijos en las aristas. Colocación de las piezas por hiladas a nivel. Realización de todos los trabajos necesarios para la resolución de los huecos. Remate con yeso en el encuentro de la fábrica de ladrillo de gran formato con el forjado superior.
Criterio de medición de proyecto: Superficie medida según documentación gráfica de Proyecto, sin duplicar esquinas ni encuentros, deduciendo los huecos de superficie mayor de 3 m².
Criterio de medición de obra: Se medirá la superficie realmente ejecutada según especificaciones de Proyecto, sin duplicar esquinas ni encuentros, deduciendo los huecos de superficie mayor de 3 m².

| Código | Ud | Descripción | Rendimiento | Precio | Importe |
|---|---|---|---|---|---|
| mt04lgt010a | Ud | Ladrillo cerámico hueco sencillo de gran formato con panel aislante de poliestireno expandido incorporado, machihembrado, para revestir, 70x50x5x4 cm, aislamiento compuesto de poliestireno expandido de 4 cm de espesor, con superficie lisa y mecanizado lateral a media madera. (material) | 2.900 | 2.03 | 5.89 |
| mt09eyc010 | kg | Pegamento de escayola. (material) | 3.160 | 0.28 | 0.88 |
| mt09eyc020 | kg | Pegamento de yeso. (material) | 1.053 | 0.28 | 0.29 |
| mt09pye010b | m³ | Pasta de yeso de construcción B1, según UNE-EN 13279-1. (material) | 0.001 | 78.89 | 0.08 |
| mt07aco010g | kg | Acero en barras corrugadas, UNE-EN 10080 B 500 S, suministrado en obra en barras sin elaborar, de varios diámetros. (material) | 0.800 | 0.62 | 0.50 |
| op00roz010 |  | Rozadora. | 1.000 | 0.00 | 0.00 |
| op00amo010 |  | Amoladora o radial. | 1.000 | 0.00 | 0.00 |
| mo021 | h | Oficial 1ª construcción en trabajos de albañilería. (mano de obra) | 0.304 | 18.56 | 5.64 |
| mo114 | h | Peón ordinario construcción en trabajos de albañilería. (mano de obra) | 0.202 | 17.28 | 3.49 |
| % | % | Costes directos complementarios | 3 % | 16.77 | 0.50 |
|  |  | Costes directos |  |  | 17.27 |
