# Recercado de hueco de fachada, de resinas sintéticas

- Propiedad del archivo: CYPE INGENIEROS, S.A.
- Formato: FIEBDC-3/2002
- Divisa: EUR
- Costes indirectos: 3.00 %
- IVA: 21.00 %

## H Remates y ayudas

### HR Remates de fachada

#### HRB De resinas sintéticas

**HRB010** m Recercado de hueco de fachada, de resinas sintéticas.
Recercado de hueco de fachada, de resinas termoestables reforzadas con núcleo de espuma de poliuretano inyectado, que aporta aislamiento térmico, hermeticidad al aire y estanqueidad al agua, realizado en una sola pieza de 350x50 mm y sección estándar, de color a elegir. Incluso anclajes mecánicos para la fijación a la hoja principal de la fachada ventilada a través de la pestaña perimetral y adhesivo a base de poliuretano para el sellado de juntas.
Criterio de valoración económica: El precio no incluye el revestimiento.
Incluye: Preparación de la superficie de apoyo. Replanteo de las piezas. Corte de las piezas. Colocación, aplomado, nivelación y alineación de las piezas. Sellado de juntas. Fijación con anclajes mecánicos. Lijado de las juntas. Limpieza.
Criterio de medición de proyecto: Longitud medida por su mayor desarrollo lineal, según documentación gráfica de Proyecto.
Criterio de medición de obra: Se medirá, por su mayor desarrollo lineal, la longitud realmente ejecutada según especificaciones de Proyecto, incluyendo la longitud que pudiera perderse en ingletes.

| Código | Ud | Descripción | Rendimiento | Precio | Importe |
|---|---|---|---|---|---|
| mt20rre010a | m | Recercado de hueco de fachada, de resinas termoestables reforzadas con núcleo de espuma de poliuretano inyectado, que aporta aislamiento térmico, hermeticidad al aire y estanqueidad al agua, realizado en una sola pieza de 350x50 mm y sección estándar, de color a elegir; con resistencia a los rayos UV y a la intemperie; conductividad térmica 0,032 W/(mK); Euroclase B-s2, d0 de reacción al fuego, según UNE-EN 13501-1; y coeficiente de absorción de agua <= 0,1%. (material) | 1.000 | 101.50 | 101.50 |
| mt26aaa033a | Ud | Anclaje mecánico con taco de nylon y tornillo de acero galvanizado, de cabeza avellanada. (material) | 1.800 | 0.29 | 0.52 |
| mt20wwa031 | Ud | Cartucho de 310 cm³ de adhesivo a base de poliuretano, impermeable. (material) | 0.250 | 18.00 | 4.50 |
| op00amo010 |  | Amoladora o radial. | 1.000 | 0.00 | 0.00 |
| mo020 | h | Oficial 1ª construcción. (mano de obra) | 0.100 | 23.10 | 2.31 |
| mo113 | h | Peón ordinario construcción. (mano de obra) | 0.050 | 21.69 | 1.08 |
| % | % | Costes directos complementarios | 2 % | 109.91 | 2.20 |
|  |  | Costes directos |  |  | 112.11 |
