# Pieza de remate de acero corten

- Propiedad del archivo: CYPE INGENIEROS, S.A.
- Formato: FIEBDC-3/2002
- Divisa: EUR
- Costes indirectos: 3.00 %
- IVA: 21.00 %

## H Remates y ayudas

### HR Remates de fachada

#### HRG De acero corten

**HRG100** m Pieza de remate de acero corten.
Pieza de remate de chapa plegada de acero con resistencia mejorada a la corrosión atmosférica (corten), UNE-EN 10025 S355J0WP, espesor 0,8 mm, desarrollo 150 mm y 2 pliegues; fijación con tornillos autotaladrantes de acero galvanizado, y sellado de las juntas entre piezas y, en su caso, de las uniones con los muros con sellador adhesivo monocomponente.
Incluye: Replanteo de las piezas. Corte de las piezas. Colocación, aplomado, nivelación y alineación. Resolución de encuentros y de puntos singulares. Sellado de juntas y limpieza.
Criterio de medición de proyecto: Longitud medida según documentación gráfica de Proyecto.
Criterio de medición de obra: Se medirá la longitud realmente ejecutada según especificaciones de Proyecto.

| Código | Ud | Descripción | Rendimiento | Precio | Importe |
|---|---|---|---|---|---|
| mt12www050 | Ud | Tornillo autotaladrante de acero galvanizado. (material) | 4.000 | 0.05 | 0.20 |
| mt20rec010ya | m | Pieza de remate de chapa plegada de acero con resistencia mejorada a la corrosión atmosférica (corten), UNE-EN 10025 S355J0WP, espesor 0,8 mm, desarrollo 150 mm y 2 pliegues. Elaboración en taller, con tratamiento previo de activación de la oxidación, tratamiento anticorrosión y tratamiento de protección para evitar la aparición de manchas de óxido en el paramento. (material) | 1.000 | 2.97 | 2.97 |
| mt22www010d | Ud | Cartucho de 290 ml de sellador adhesivo monocomponente, neutro, superelástico, a base de polímero MS, color transparente, con resistencia a la intemperie y a los rayos UV y elongación hasta rotura 750%. (material) | 0.200 | 5.29 | 1.06 |
| mo018 | h | Oficial 1ª cerrajero. (mano de obra) | 0.100 | 23.41 | 2.34 |
| mo059 | h | Ayudante cerrajero. (mano de obra) | 0.100 | 21.99 | 2.20 |
| % | % | Costes directos complementarios | 2 % | 8.77 | 0.18 |
|  |  | Costes directos |  |  | 8.95 |
