# Sellado de hueco pasamuros para paso de los tensores del encofrado, en muro de hormigón, con espuma de poliuretano

- Propiedad del archivo: CYPE INGENIEROS, S.A.
- Formato: FIEBDC-3/2002
- Divisa: EUR
- Costes indirectos: 3.00 %
- IVA: 21.00 %

## H Remates y ayudas

### HS Sellados

#### HSO Aberturas en muros

**HSO005** Ud Sellado de hueco pasamuros para paso de los tensores del encofrado, en muro de hormigón, con espuma de poliuretano.
Sellado de hueco pasamuros de entre 20 y 25 mm de diámetro interior para paso de los tensores del encofrado, en muro de hormigón, con espuma de poliuretano monocomponente, aplicada con cánula.
Incluye: Limpieza y preparación de la superficie. Aplicación del material de relleno.
Criterio de medición de proyecto: Número de unidades previstas, según documentación gráfica de Proyecto.
Criterio de medición de obra: Se medirá el número de unidades realmente ejecutadas según especificaciones de Proyecto.

| Código | Ud | Descripción | Rendimiento | Precio | Importe |
|---|---|---|---|---|---|
| mt13blw110b | Ud | Aerosol de 750 cm³ de espuma de poliuretano, de 22,5 kg/m³ de densidad, 140% de expansión, 18 N/cm² de resistencia a tracción y 20 N/cm² de resistencia a flexión, conductividad térmica 0,04 W/(mK), estable de -40°C a 100°C; para aplicar con cánula; según UNE-EN 13165. (material) | 0.042 | 7.20 | 0.30 |
| mo113 | h | Peón ordinario construcción. (mano de obra) | 0.005 | 21.69 | 0.11 |
| % | % | Costes directos complementarios | 2 % | 0.41 | 0.01 |
|  |  | Costes directos |  |  | 0.42 |
