# Sistema de calefacción y refrigeración por suelo radiante, con capa de mortero, "STANDARD HIDRÁULICA"

- Propiedad del archivo: CYPE INGENIEROS, S.A.
- Formato: FIEBDC-3/2002
- Divisa: EUR
- Costes indirectos: 3.00 %
- IVA: 21.00 %

## I Instalaciones

### IC Calefacción, refrigeración, climatización y A.C.S.

#### ICE Emisores por agua para calefacción y refrigeración

**ICE117** m² Sistema de calefacción y refrigeración por suelo radiante, con capa de mortero, "STANDARD HIDRÁULICA".
Sistema de calefacción por suelo radiante, "STANDARD HIDRÁULICA", compuesto por panel de tetones de poliestireno expandido, de 1295x865 mm, 27 mm de espesor y 49 mm de altura total, con lámina superficial plastificada de poliestireno de 0,22 mm de espesor, tubo de polietileno reticulado (PE-Xa) con barrera de oxígeno, de 16 mm de diámetro exterior y 2 mm de espesor, SudoPex-A BAO, film de polietileno, para formación de barrera antihumedad, banda autoadhesiva, de 150x8 mm, para formación de zócalo perimetral y mortero confeccionado en obra, con 300 kg/m³ de cemento, dosificación 1:5, de 27 mm de espesor, aditivo superplastificante para mortero. Totalmente montado, conexionado y probado.
Incluye: Preparación y limpieza de la superficie de apoyo. Replanteo de la instalación. Extendido del film de polietileno. Fijación del zócalo perimetral. Colocación de los paneles. Replanteo de la tubería. Colocación y fijación de las tuberías. Realización de pruebas de servicio.
Criterio de medición de proyecto: Superficie útil, medida según documentación gráfica de Proyecto.
Criterio de medición de obra: Se medirá la superficie realmente ejecutada según especificaciones de Proyecto.

| Código | Ud | Descripción | Rendimiento | Precio | Importe |
|---|---|---|---|---|---|
| mt38sth041a | m² | Film de polietileno, "STANDARD HIDRÁULICA". (material) | 1.100 | 4.20 | 4.62 |
| mt38sth040a | m | Banda autoadhesiva, de 150x8 mm, "STANDARD HIDRÁULICA". (material) | 0.600 | 2.73 | 1.64 |
| mt17sth006a | Ud | Panel de tetones de poliestireno expandido, de 1295x865 mm, 27 mm de espesor y 49 mm de altura total, con lámina superficial plastificada de poliestireno de 0,22 mm de espesor, "STANDARD HIDRÁULICA", paso del tubo múltiplo de 5,4 cm, válido para tubo de hasta 20 mm de diámetro, con unión machihembrada. (material) | 0.893 | 30.74 | 27.45 |
| mt37sth093a | m | Tubo de polietileno reticulado (PE-Xa) con barrera de oxígeno, de 16 mm de diámetro exterior y 2 mm de espesor, SudoPex-A BAO "STANDARD HIDRÁULICA", suministrado en rollos de 120 m de longitud, según UNE-EN ISO 15875-2. (material) | 18.519 | 1.94 | 35.93 |
| mt08aaa010a | m³ | Agua. (material) | 0.008 | 1.50 | 0.01 |
| mt01arg005a | t | Arena de cantera, para mortero preparado en obra. (material) | 0.075 | 18.00 | 1.35 |
| mt08cem011a | kg | Cemento Portland CEM II/B-L 32,5 R, color gris, en sacos, según UNE-EN 197-1. (material) | 15.000 | 0.10 | 1.50 |
| mt38sth042a | kg | Aditivo superplastificante para mortero, "STANDARD HIDRÁULICA". (material) | 0.100 | 8.22 | 0.82 |
| mq06hor010 | h | Hormigonera eléctrica con una capacidad de amasado de 160 l. (maquinaria) | 0.030 | 3.45 | 0.10 |
| mo004 | h | Oficial 1ª calefactor. (mano de obra) | 0.670 | 22.00 | 14.74 |
| mo103 | h | Ayudante calefactor. (mano de obra) | 0.670 | 20.30 | 13.60 |
| mo031 | h | Oficial 1ª aplicador de mortero autonivelante. (mano de obra) | 0.100 | 21.41 | 2.14 |
| mo069 | h | Ayudante aplicador de mortero autonivelante. (mano de obra) | 0.100 | 20.34 | 2.03 |
| % | % | Costes directos complementarios | 2 % | 105.93 | 2.12 |
|  |  | Costes directos |  |  | 108.05 |
