# Sistema de llenado de silo para biomasa

- Propiedad del archivo: CYPE INGENIEROS, S.A.
- Formato: FIEBDC-3/2002
- Divisa: EUR
- Costes indirectos: 3.00 %
- IVA: 21.00 %

## I Instalaciones

### IC Calefacción, refrigeración, climatización y A.C.S.

#### ICQ Calderas de biomasa

**ICQ050** Ud Sistema de llenado de silo para biomasa.
Sistema de llenado horizontal de silo, para combustible de biomasa, formado por motor para transportador helicoidal sinfín, de 5,5 kW de potencia, con protección contra explosiones, cuadro eléctrico para motor y transportador helicoidal sinfín de 8 m de longitud, anclado al paramento mediante soportes. Totalmente montado, conexionado y probado.
Incluye: Replanteo. Nivelación, colocación y fijación de los componentes del sistema. Conexión a la red eléctrica.
Criterio de medición de proyecto: Número de unidades previstas, según documentación gráfica de Proyecto.
Criterio de medición de obra: Se medirá el número de unidades realmente ejecutadas según especificaciones de Proyecto.

| Código | Ud | Descripción | Rendimiento | Precio | Importe |
|---|---|---|---|---|---|
| mt38cbh020d | Ud | Motor para transportador helicoidal sinfín, de 5,5 kW de potencia, con protección contra explosiones, para depósito de difícil accesibilidad en la zona de descarga de combustible. (material) | 1.000 | 3739.13 | 3739.13 |
| mt38cbh025a | Ud | Cuadro eléctrico para motor. (material) | 1.000 | 792.68 | 792.68 |
| mt38cbh030a | m | Tornillo sinfín de 230 mm de diámetro. (material) | 8.000 | 120.90 | 967.20 |
| mt38cbh035a | Ud | Soporte intermedio para tornillo sinfín. (material) | 1.000 | 348.08 | 348.08 |
| mt38cbh106a | Ud | Supervisión y dirección del procedimiento de ensamblaje y conexionado interno de sistema de llenado horizontal de silo de biomasa. (material) | 1.000 | 385.13 | 385.13 |
| mo003 | h | Oficial 1ª electricista. (mano de obra) | 7.000 | 23.74 | 166.18 |
| mo102 | h | Ayudante electricista. (mano de obra) | 7.000 | 21.90 | 153.30 |
| % | % | Costes directos complementarios | 2 % | 6551.70 | 131.03 |
|  |  | Costes directos |  |  | 6682.73 |
