# Grupo hidráulico para circuito de calefacción

- Propiedad del archivo: CYPE INGENIEROS, S.A.
- Formato: FIEBDC-3/2002
- Divisa: EUR
- Costes indirectos: 3.00 %
- IVA: 21.00 %

## I Instalaciones

### IC Calefacción, refrigeración, climatización y A.C.S.

#### ICS Sistemas de conducción de agua

**ICS110** Ud Grupo hidráulico para circuito de calefacción.
Grupo hidráulico premontado, para circuito de calefacción y refrigeración, R586RY103 "GIACOMINI", con bomba de circulación electrónica Wilo Para 25/7 válvula mezcladora de 3 vías, motorizable, R297, conexiones roscadas de 1 1/2" de diámetro para el circuito primario, conexiones roscadas de 1" de diámetro para el circuito secundario, llaves de corte de esfera con termómetro, válvula de retención en retorno, válvulas de corte en impulsión y en retorno, carcasa de polipropileno expandido (EPP) para aislamiento térmico y placa para fijación a la pared; bypass para presión diferencial, para grupo hidráulico R586R, R284Y021; actuador proporcional 0-10 V para control de válvula mezcladora de 3 vías R296 y R297, K275Y013; válvulas de esfera, R252Y001; vainas de latón para alojamiento de los termómetros, R227Y003.
Incluye: Replanteo. Colocación de los componentes del grupo. Conexionado y comprobación de su correcto funcionamiento.
Criterio de medición de proyecto: Número de unidades previstas, según documentación gráfica de Proyecto.
Criterio de medición de obra: Se medirá el número de unidades realmente ejecutadas según especificaciones de Proyecto.

| Código | Ud | Descripción | Rendimiento | Precio | Importe |
|---|---|---|---|---|---|
| mt38gia887c | Ud | Grupo hidráulico premontado, para circuito de calefacción y refrigeración, R586RY103 "GIACOMINI", con bomba de circulación electrónica Wilo Para 25/7 válvula mezcladora de 3 vías, motorizable, R297, conexiones roscadas de 1 1/2" de diámetro para el circuito primario, conexiones roscadas de 1" de diámetro para el circuito secundario, llaves de corte de esfera con termómetro, válvula de retención en retorno, válvulas de corte en impulsión y en retorno, carcasa de polipropileno expandido (EPP) para aislamiento térmico y placa para fijación a la pared. (material) | 1.000 | 787.05 | 787.05 |
| mt38gia713a | Ud | Actuador proporcional 0-10 V para control de válvula mezcladora de 3 vías R296 y R297, K275Y013 "GIACOMINI", alimentación a 24 V. (material) | 1.000 | 245.05 | 245.05 |
| mt38gia710a | Ud | Bypass para presión diferencial, para grupo hidráulico R586R, R284Y021 "GIACOMINI", formado por espaciador de latón con conexiones roscadas de 3/4" de diámetro y válvula de retención con tarado fijo a 5 m.c.a. (material) | 1.000 | 20.00 | 20.00 |
| mt38gia715a | Ud | Válvula de esfera, R252Y001 "GIACOMINI", con conexiones roscadas de 1 1/2" x 1" de diámetro, accionamiento con destornillador. (material) | 4.000 | 14.00 | 56.00 |
| mt38gia716a | Ud | Vaina de latón para alojamiento del termómetro, R227Y003 "GIACOMINI", con conexión roscada de 1/2" de diámetro. (material) | 4.000 | 7.20 | 28.80 |
| mo011 | h | Oficial 1ª montador. (mano de obra) | 0.200 | 22.00 | 4.40 |
| mo080 | h | Ayudante montador. (mano de obra) | 0.200 | 20.34 | 4.07 |
| % | % | Costes directos complementarios | 2 % | 1145.37 | 22.91 |
|  |  | Costes directos |  |  | 1168.28 |
