# Unidad interior de aire acondicionado para sistema CMS (Commercial Multi System)

- Propiedad del archivo: CYPE INGENIEROS, S.A.
- Formato: FIEBDC-3/2002
- Divisa: EUR
- Costes indirectos: 3.00 %
- Gastos generales: 13.00 %
- Beneficio industrial: 6.00 %
- IVA: 16.00 %

## I Instalaciones

### IC Calefacción, climatización y A.C.S.

#### ICY Sistema VRV (Daikin)

**ICY405** Ud Unidad interior de aire acondicionado para sistema CMS (Commercial Multi System), de cassette, Round Flow (de flujo circular), para gas R-410A, alimentación monofásica (230V/50Hz), modelo FMCQ50A "DAIKIN", potencia frigorífica nominal 5 kW, potencia calorífica nominal 5,6 kW, con juego de controlador remoto inalámbrico formado por receptor y mando por infrarrojos, modelo BRC7F532F, panel decorativo para unidad de aire acondicionado de cassette de flujo circular, modelo BYCQ140C.
Incluye: Replanteo de la unidad. Instalación de la unidad. Conexionado del equipo a las líneas frigoríficas. Conexionado del equipo a la red eléctrica. Conexionado del equipo a la red de desagüe. Puesta en marcha.

| Código | Ud | Descripción | Rendimiento | Precio | Importe |
|---|---|---|---|---|---|
| mt42dai320a | Ud | Unidad interior de aire acondicionado para sistema CMS (Commercial Multi System), de cassette, Round Flow (de flujo circular), para gas R-410A, alimentación monofásica (230V/50Hz), modelo FMCQ50A "DAIKIN", potencia frigorífica nominal 5 kW (temperatura de bulbo seco del aire interior 27°C, temperatura de bulbo húmedo del aire interior 19°C, temperatura de bulbo seco del aire exterior 35°C), potencia calorífica nominal 5,6 kW (temperatura de bulbo seco del aire interior 20°C, temperatura de bulbo seco del aire exterior 7°C), consumo eléctrico nominal en refrigeración 106 W, consumo eléctrico nominal en calefacción 90 W, presión sonora a velocidad baja 28 dBA, caudal de aire a velocidad alta 930 m³/h, de 204x840x840 mm (de perfil bajo), peso 21 kg, con ventilador de dos velocidades, válvula de expansión electrónica, bomba de drenaje, bloque de terminales F1-F2 para cable de 2 hilos de transmisión y control (bus D-III Net) a unidad exterior, control por microprocesador, orientación vertical automática (distribución radial uniforme del aire en 360°), señal de limpieza de filtro, filtro de aire de succión y toma de aire exterior. (material) | 1.000 | 1332.00 | 1332.00 |
| mt42dai171a | Ud | Panel decorativo para unidad de aire acondicionado de cassette de flujo circular, modelo BYCQ140C "DAIKIN", de color blanco y 50x950x950 mm. (material) | 1.000 | 392.00 | 392.00 |
| mt42dai515a | Ud | Juego de controlador remoto inalámbrico formado por receptor y mando por infrarrojos, modelo BRC7F532F "DAIKIN", con función marcha/paro, cambio de modo de funcionamiento, ajuste del punto de consigna, selección de la velocidad del ventilador, visualización de señal en el receptor, reseteo de filtro sucio en el mando y cambio de orientación de las lamas. (material) | 1.000 | 164.00 | 164.00 |
| mo003 | h | Oficial 1ª instalador de climatización. (mano de obra) | 1.002 | 16.18 | 16.21 |
| mo095 | h | Ayudante instalador de climatización. (mano de obra) | 1.002 | 14.68 | 14.71 |
| % | % | Costes directos complementarios | 2 % | 1918.92 | 38.38 |
|  |  | Costes directos |  |  | 1957.30 |
