# Válvula limitadora de presión

- Propiedad del archivo: CYPE INGENIEROS, S.A.
- Formato: FIEBDC-3/2002
- Divisa: EUR
- Costes indirectos: 3.00 %
- IVA: 21.00 %

## I Instalaciones

### IF Fontanería

#### IFW Elementos

**IFW060** Ud Válvula limitadora de presión.
Válvula limitadora de presión, STH "STANDARD HIDRÁULICA", de latón, con conexiones roscadas hembra de 3/4" de diámetro, presión máxima de entrada de 16 bar, presión de salida regulable entre 1 y 5,5 bar, tarada a 3 bar, con conexión roscada para manómetro de 1/4" de diámetro y temperatura de servicio desde 0°C (excluyendo congelación) hasta 130°C. Incluso manómetro, elementos de montaje y demás accesorios necesarios para su correcto funcionamiento.
Incluye: Replanteo. Conexionado y comprobación de su correcto funcionamiento.
Criterio de medición de proyecto: Número de unidades previstas, según documentación gráfica de Proyecto.
Criterio de medición de obra: Se medirá el número de unidades realmente ejecutadas según especificaciones de Proyecto.

| Código | Ud | Descripción | Rendimiento | Precio | Importe |
|---|---|---|---|---|---|
| mt37sth095b | Ud | Válvula limitadora de presión, STH "STANDARD HIDRÁULICA", de latón, con conexiones roscadas hembra de 3/4" de diámetro, presión máxima de entrada de 16 bar, presión de salida regulable entre 1 y 5,5 bar, tarada a 3 bar, con conexión roscada para manómetro de 1/4" de diámetro y temperatura de servicio desde 0°C (excluyendo congelación) hasta 130°C. (material) | 1.000 | 42.90 | 42.90 |
| mt42www041 | Ud | Manómetro con baño de glicerina y diámetro de esfera de 100 mm, con toma vertical, para montaje roscado de 1/4", escala de presión de 0 a 10 bar. (material) | 1.000 | 11.00 | 11.00 |
| mt37www010 | Ud | Material auxiliar para instalaciones de fontanería. (material) | 1.000 | 1.40 | 1.40 |
| mo008 | h | Oficial 1ª fontanero. (mano de obra) | 0.120 | 20.48 | 2.46 |
| mo107 | h | Ayudante fontanero. (mano de obra) | 0.120 | 18.88 | 2.27 |
| % | % | Costes directos complementarios | 2 % | 60.03 | 1.20 |
|  |  | Costes directos |  |  | 61.23 |
