# Luminaria empotrada

- Propiedad del archivo: CYPE INGENIEROS, S.A.
- Formato: FIEBDC-3/2002
- Divisa: EUR
- Costes indirectos: 3.00 %
- IVA: 21.00 %

## I Instalaciones

### II Iluminación

#### III Interior

**III130** Ud Luminaria empotrada.
Luminaria rectangular de luz directa, de 1286x367x110 mm, para 2 lámparas fluorescentes TL de 36 W; cuerpo de luminaria de chapa de acero, acabado lacado, de color blanco; óptica de aluminio; difusor de policarbonato transparente; balasto electrónico; con grados de protección IP65 e IK09 y aislamiento clase F. Instalación empotrada. Incluso lámparas.
Criterio de valoración económica: El precio no incluye las ayudas de albañilería para instalaciones.
Incluye: Replanteo. Montaje, conexionado y comprobación de su correcto funcionamiento.
Criterio de medición de proyecto: Número de unidades previstas, según documentación gráfica de Proyecto.
Criterio de medición de obra: Se medirá el número de unidades realmente ejecutadas según especificaciones de Proyecto.

| Código | Ud | Descripción | Rendimiento | Precio | Importe |
|---|---|---|---|---|---|
| mt34lam130qaj | Ud | Luminaria rectangular de luz directa, de 1286x367x110 mm, para 2 lámparas fluorescentes TL de 36 W; cuerpo de luminaria de chapa de acero, acabado lacado, de color blanco; óptica de aluminio; difusor de policarbonato transparente; balasto electrónico; con grados de protección IP65 e IK09 y aislamiento clase F, para empotrar. (material) | 1.000 | 284.40 | 284.40 |
| mt34tuf010l | Ud | Tubo fluorescente TL de 36 W. (material) | 2.000 | 7.21 | 14.42 |
| mo003 | h | Oficial 1ª electricista. (mano de obra) | 0.400 | 20.48 | 8.19 |
| mo102 | h | Ayudante electricista. (mano de obra) | 0.400 | 18.88 | 7.55 |
| % | % | Costes directos complementarios | 2 % | 314.56 | 6.29 |
|  |  | Costes directos |  |  | 320.85 |
