# Aplique

- Propiedad del archivo: CYPE INGENIEROS, S.A.
- Formato: FIEBDC-3/2002
- Divisa: EUR
- Costes indirectos: 3.00 %
- IVA: 21.00 %

## I Instalaciones

### II Iluminación

#### III Interior

**III160** Ud Aplique.
Aplique de pared, de 280x130x280 mm, para 1 lámpara fluorescente TC-D de 26 W, con cuerpo de luminaria de aluminio de color RAL 9010, difusor de vidrio soplado opal liso mate, protección IP44 y aislamiento clase F. Instalación en superficie. Incluso lámparas.
Incluye: Replanteo. Montaje, conexionado y comprobación de su correcto funcionamiento.
Criterio de medición de proyecto: Número de unidades previstas, según documentación gráfica de Proyecto.
Criterio de medición de obra: Se medirá el número de unidades realmente ejecutadas según especificaciones de Proyecto.

| Código | Ud | Descripción | Rendimiento | Precio | Importe |
|---|---|---|---|---|---|
| mt34lim030a | Ud | Aplique de pared, de 280x130x280 mm, para 1 lámpara fluorescente TC-D de 26 W, con cuerpo de luminaria de aluminio de color RAL 9010, difusor de vidrio soplado opal liso mate, protección IP44 y aislamiento clase F. (material) | 1.000 | 236.37 | 236.37 |
| mt34tuf020o | Ud | Lámpara fluorescente compacta TC-D de 26 W. (material) | 1.000 | 5.14 | 5.14 |
| mo003 | h | Oficial 1ª electricista. (mano de obra) | 0.150 | 22.00 | 3.30 |
| mo102 | h | Ayudante electricista. (mano de obra) | 0.150 | 20.30 | 3.05 |
| % | % | Costes directos complementarios | 2 % | 247.86 | 4.96 |
|  |  | Costes directos |  |  | 252.82 |
