# Sistema de sellado de junta perimetral entre forjado y muro cortina

- Propiedad del archivo: CYPE INGENIEROS, S.A.
- Formato: FIEBDC-3/2002
- Divisa: EUR
- Costes indirectos: 3.00 %
- IVA: 21.00 %

## I Instalaciones

### IO Contra incendios

#### IOJ Protección pasiva contra incendios

**IOJ004** m Sistema de sellado de junta perimetral entre forjado y muro cortina, con una anchura media de junta de 20 mm, para protección pasiva contra incendios y garantizar la resistencia al fuego EI 90, formado por material de relleno de panel rígido de lana mineral, según UNE-EN 13162, no revestido, de 40 mm de espesor, resistencia térmica 1,1 m²K/W, conductividad térmica 0,035 W/(mK), recubierto por la cara superior por una capa de 3 mm de espesor de sellador proyectable con propiedades ignífugas, color rojo.
Sistema de sellado de junta perimetral entre forjado y muro cortina, con una anchura media de junta de 20 mm, para protección pasiva contra incendios y garantizar la resistencia al fuego EI 90, formado por material de relleno de panel rígido de lana mineral, según UNE-EN 13162, no revestido, de 40 mm de espesor, resistencia térmica 1,1 m²K/W, conductividad térmica 0,035 W/(mK), recubierto por la cara superior por una capa de 3 mm de espesor de sellador proyectable con propiedades ignífugas, color rojo.
Incluye: Limpieza y preparación de la junta. Inserción del material de relleno. Aplicación del sellador. Limpieza final.
Criterio de medición de proyecto: Longitud medida según documentación gráfica de Proyecto.
Criterio de medición de obra: Se medirá la longitud realmente ejecutada según especificaciones de Proyecto.

| Código | Ud | Descripción | Rendimiento | Precio | Importe |
|---|---|---|---|---|---|
| mt16lra010b | m² | Panel rígido de lana mineral, según UNE-EN 13162, no revestido, de 40 mm de espesor, resistencia térmica 1,1 m²K/W, conductividad térmica 0,035 W/(mK). (material) | 0.020 | 12.14 | 0.24 |
| mt41phi030a | l | Sellador proyectable con propiedades ignífugas, color rojo, para sellado de penetraciones. (material) | 0.150 | 24.12 | 3.62 |
| mo113 | h | Peón ordinario construcción. (mano de obra) | 0.120 | 17.28 | 2.07 |
| % | % | Costes directos complementarios | 2 % | 5.93 | 0.12 |
|  |  | Costes directos |  |  | 6.05 |
