# Sistema de protección pasiva contra incendios de conducto metálico vertical de ventilación

- Propiedad del archivo: CYPE INGENIEROS, S.A.
- Formato: FIEBDC-3/2002
- Divisa: EUR
- Costes indirectos: 3.00 %
- IVA: 21.00 %

## I Instalaciones

### IO Contra incendios

#### IOJ Protección pasiva contra incendios

**IOJ031** m² Sistema de protección pasiva contra incendios de conducto metálico vertical de ventilación, protegido en sus 4 caras, para garantizar una resistencia al fuego interior de 120 minutos y una resistencia al fuego exterior de 180 minutos, sistema K271.es "KNAUF", mediante recubrimiento con placas de yeso laminado Fireboard GM-F, fijadas con grapas. Incluso elementos de fijación, pasta y cinta para el tratamiento de juntas.
Sistema de protección pasiva contra incendios de conducto metálico vertical de ventilación, protegido en sus 4 caras, para garantizar una resistencia al fuego interior de 120 minutos y una resistencia al fuego exterior de 180 minutos, sistema K271.es "KNAUF", mediante recubrimiento con placas de yeso laminado Fireboard GM-F, fijadas con grapas. Incluso elementos de fijación, pasta y cinta para el tratamiento de juntas.
Incluye: Replanteo. Corte y ajuste de las placas. Montaje y fijación de las placas, formando el recubrimiento del conducto. Tratamiento de juntas.
Criterio de medición de proyecto: Superficie medida según documentación gráfica de Proyecto.
Criterio de medición de obra: Se medirá la superficie realmente ejecutada según especificaciones de Proyecto.

| Código | Ud | Descripción | Rendimiento | Precio | Importe |
|---|---|---|---|---|---|
| mt12pmk010c | m² | Placa de yeso laminado reforzada con tejido de fibra UNE-EN 15283-1 GM-F / 1200 / 2600 / 25 / con los bordes longitudinales cuadrados, especial Fireboard GM-F "KNAUF" con alma de yeso y caras revestidas con una lámina de fibra de vidrio; Euroclase A1 de reacción al fuego, según UNE-EN 13501-1. (material) | 2.255 | 22.13 | 49.90 |
| mt12psg115 | Ud | Grapa para fijación de placas, según DIN 18182. (material) | 12.000 | 0.21 | 2.52 |
| mt12pmk012a | kg | Pasta de juntas Fireboard Spachtel "KNAUF", de fraguado normal (45 minutos), rango de temperatura de trabajo de 10 a 35°C, Euroclase A1 de reacción al fuego, según UNE-EN 13501-1, para aplicación manual con cinta de juntas, según UNE-EN 13963. (material) | 0.100 | 0.98 | 0.10 |
| mt12pmk013 | m | Cinta de juntas Fireboard "KNAUF". (material) | 0.400 | 0.05 | 0.02 |
| mo053 | h | Oficial 1ª montador de prefabricados interiores. (mano de obra) | 0.632 | 19.11 | 12.08 |
| mo100 | h | Ayudante montador de prefabricados interiores. (mano de obra) | 0.632 | 17.53 | 11.08 |
| % | % | Costes directos complementarios | 2 % | 75.70 | 1.51 |
|  |  | Costes directos |  |  | 77.21 |
