# Conducto de ventilación con resistencia al fuego EI 120 (h0 i<=>o) - S según UNE-EN 1366-1 formado por placa rígida a base de fibras

- Propiedad del archivo: CYPE INGENIEROS, S.A.
- Formato: FIEBDC-3/2002
- Divisa: EUR
- Costes indirectos: 3.00 %
- IVA: 21.00 %

## I Instalaciones

### IO Contra incendios

#### IOJ Protección pasiva contra incendios

**IOJ070** m² Conducto de ventilación con resistencia al fuego EI 120 (h0 i<=>o) - S según UNE-EN 1366-1 formado por placa rígida a base de fibras, silicatos y otros aditivos, Promatect L500 "PROMAT", de 52 mm de espesor y tiras de 150 mm de anchura de placa rígida a base de silicatos y otros aditivos, Promatect L "PROMAT", de 30 mm de espesor, para cubrir las juntas entre secciones.
Suministro e instalación de conducto de ventilación con resistencia al fuego EI 120 (h0 i<=>o) - S según UNE-EN 1366-1 formado por placa rígida a base de fibras, silicatos y otros aditivos, Promatect L500 "PROMAT", de 52 mm de espesor, densidad 500 kg/m³, conductividad térmica 0,09 W/(mK), tiras de 150 mm de anchura de placa rígida a base de silicatos y otros aditivos, Promatect L "PROMAT", de 30 mm de espesor, densidad 450 kg/m³, conductividad térmica 0,083 W/(mK), para cubrir las juntas entre secciones de conducto y adhesivo de fibras de vidrio modificadas, K84 "PROMAT", para sellado de estanqueidad entre placa y trasdosado y entre placas. Incluso p/p de recortes, uniones, refuerzos, embocaduras, accesorios de montaje y elementos de fijación, y sellado de paso del conducto a través de elementos constructivos resistentes al fuego, sin incluir compuertas de regulación o cortafuego, ni rejillas y difusores. Totalmente montado.
Incluye: Replanteo del recorrido del conducto. Marcado y posterior anclaje de los soportes del conducto. Recorte y ajuste de las placas. Aplicación del adhesivo. Fijación de las placas mediante tornillos. Colocación de tiras. Fijación de las tiras mediante grapas.
Criterio de medición de proyecto: Superficie medida según documentación gráfica de Proyecto.
Criterio de medición de obra: Se medirá la superficie realmente ejecutada según especificaciones de Proyecto.

| Código | Ud | Descripción | Rendimiento | Precio | Importe |
|---|---|---|---|---|---|
| mt41ppp005 | Ud | Material auxiliar para montaje y sujeción a la obra de placa rígida de fibras, silicatos y otros aditivos. (material) | 0.200 | 4.26 | 0.85 |
| mt41ppp010e | m² | Placa rígida a base de fibras, silicatos y otros aditivos, Promatect L500 "PROMAT", de 52 mm de espesor, densidad 500 kg/m³, conductividad térmica 0,09 W/(mK), Euroclase A1 de reacción al fuego. (material) | 1.100 | 93.84 | 103.22 |
| mt41ppp050b | kg | Adhesivo de fibras de vidrio modificadas, K84 "PROMAT", para sellado de estanqueidad entre placa y trasdosado y entre placas. (material) | 0.100 | 3.73 | 0.37 |
| mt41ppp020b | m² | Placa rígida a base de silicatos y otros aditivos, Promatect L "PROMAT", de 30 mm de espesor, densidad 450 kg/m³, conductividad térmica 0,083 W/(mK), Euroclase A1 de reacción al fuego. (material) | 0.150 | 59.58 | 8.94 |
| mo053 | h | Oficial 1ª montador de prefabricados interiores. (mano de obra) | 0.200 | 17.82 | 3.56 |
| mo100 | h | Ayudante montador de prefabricados interiores. (mano de obra) | 0.200 | 16.13 | 3.23 |
| % | % | Costes directos complementarios | 2 % | 120.17 | 2.40 |
|  |  | Costes directos |  |  | 122.57 |
