# Compuerta cortafuegos rectangular

- Propiedad del archivo: CYPE INGENIEROS, S.A.
- Formato: FIEBDC-3/2002
- Divisa: EUR
- Costes indirectos: 3.00 %
- Gastos generales: 13.00 %
- Beneficio industrial: 6.00 %
- IVA: 16.00 %

## I Instalaciones

### IS Salubridad

#### ISG Ventilación mecánica para garajes

**ISG040** Ud Compuerta cortafuegos rectangular, basculante, con disparo automático para el cierre de secciones de incendio por fusible térmico tarado a 72°C, resistencia al fuego EI 120 según UNE-EN 1366-2, de 200x200 mm, de chapa de acero galvanizado.
Incluye: Replanteo. Fijación a la partición interior. Conexión al conducto.

| Código | Ud | Descripción | Rendimiento | Precio | Importe |
|---|---|---|---|---|---|
| mt20cpf020aaa1 | Ud | Compuerta cortafuegos rectangular, basculante, con disparo automático para el cierre de secciones de incendio por fusible térmico tarado a 72°C, resistencia al fuego EI 120 según UNE-EN 1366-2, de 200x200 mm, de chapa de acero galvanizado, conexión a conducto rectangular. (material) | 1.000 | 256.08 | 256.08 |
| mo009 | h | Oficial 1ª montador. (mano de obra) | 3.004 | 16.18 | 48.60 |
| mo075 | h | Ayudante montador. (mano de obra) | 3.004 | 14.70 | 44.16 |
| % | % | Costes directos complementarios | 2 % | 348.84 | 6.98 |
|  |  | Costes directos |  |  | 355.82 |
