# Estor enrollable "PERSAX" de tejido ignífugo perforado, para uso exterior

- Propiedad del archivo: CYPE INGENIEROS, S.A.
- Formato: FIEBDC-3/2002
- Divisa: EUR
- Costes indirectos: 3.00 %
- IVA: 21.00 %

## L Carpintería, cerrajería, vidrios y protecciones solares

### LS Protecciones solares

#### LSE Estores enrollables

**LSE030** Ud Estor enrollable "PERSAX" de tejido ignífugo perforado, para uso exterior.
Estor enrollable exterior, "PERSAX", de 1000 mm de anchura y 1000 mm de altura, con tejido ignífugo perforado, modelo Sarga 555, de hilos de fibra de vidrio recubiertos de PVC, color a elegir, guía de 60 mm de profundidad, muelles interiores para mejorar el tensado del tejido, accionamiento motorizado con pulsador, con motor modelo Jet 10/17 de 140 W, "PERSAX", con mando mural, para regulación de la altura.
Incluye: Replanteo. Montaje del estor enrollable con guías y cajón. Anclaje de las guías al paramento. Instalación del motor y los componentes del accionamiento. Conexionado eléctrico.
Criterio de medición de proyecto: Número de unidades previstas, según documentación gráfica de Proyecto.
Criterio de medición de obra: Se medirá el número de unidades realmente ejecutadas según especificaciones de Proyecto.

| Código | Ud | Descripción | Rendimiento | Precio | Importe |
|---|---|---|---|---|---|
| mt44pax010aab | Ud | Estor enrollable exterior, "PERSAX", de 1000 mm de anchura y 1000 mm de altura, con tejido ignífugo perforado, modelo Sarga 555, de hilos de fibra de vidrio recubiertos de PVC, color a elegir, guía de 60 mm de profundidad, muelles interiores para mejorar el tensado del tejido, y cajón de 100 mm de altura. (material) | 1.000 | 310.00 | 310.00 |
| mt44pax030ma | Ud | Motorización de estor enrollable con pulsador, con motor modelo Jet 10/17 de 140 W, "PERSAX", con mando mural, para regulación de la altura. (material) | 1.000 | 218.00 | 218.00 |
| op00tal010 |  | Taladro. | 1.000 | 0.00 | 0.00 |
| mo011 | h | Oficial 1ª montador. (mano de obra) | 0.468 | 23.74 | 11.11 |
| mo080 | h | Ayudante montador. (mano de obra) | 0.702 | 21.94 | 15.40 |
| mo003 | h | Oficial 1ª electricista. (mano de obra) | 0.650 | 23.74 | 15.43 |
| % | % | Costes directos complementarios | 2 % | 569.94 | 11.40 |
|  |  | Costes directos |  |  | 581.34 |
