# Aislamiento térmico por el exterior

- Propiedad del archivo: CYPE INGENIEROS, S.A.
- Formato: FIEBDC-3/2002
- Divisa: EUR
- Costes indirectos: 3.00 %
- IVA: 21.00 %

## N Aislamientos e impermeabilizaciones

### NA Aislamientos térmicos

#### NAF Fachadas y medianerías

**NAF041** m² Aislamiento térmico por el exterior, en fachada autoportante, pasante y ventilada, formado por panel rígido de lana mineral, según UNE-EN 13162, no revestido de doble densidad, de 70 mm de espesor, resistencia térmica 2,05 m²K/W, conductividad térmica 0,034 W/(mK), colocado a tope y fijado mecánicamente.
Aislamiento térmico por el exterior, en fachada autoportante, pasante y ventilada, formado por panel rígido de lana mineral, según UNE-EN 13162, no revestido de doble densidad, de 70 mm de espesor, resistencia térmica 2,05 m²K/W, conductividad térmica 0,034 W/(mK), colocado a tope y fijado mecánicamente.
Incluye: Replanteo y corte del aislamiento. Colocación del aislamiento. Resolución de puntos singulares.
Criterio de medición de proyecto: Superficie medida según documentación gráfica de Proyecto.
Criterio de medición de obra: Se medirá la superficie realmente ejecutada según especificaciones de Proyecto.

| Código | Ud | Descripción | Rendimiento | Precio | Importe |
|---|---|---|---|---|---|
| mt16lra020ael | m² | Panel rígido de lana mineral, según UNE-EN 13162, no revestido de doble densidad, de 70 mm de espesor, resistencia térmica 2,05 m²K/W, conductividad térmica 0,034 W/(mK), impermeable al agua de lluvia, Euroclase A1 de reacción al fuego según UNE-EN 13501-1. (material) | 1.050 | 13.77 | 14.46 |
| mt16aaa110 | Ud | Kit para la fijación del panel aislante a la hoja interior, formado por tornillo con arandela de EPDM, clip de material plástico y anclaje metálico. (material) | 4.000 | 0.25 | 1.00 |
| mq08mpa030 | h | Maquinaria para proyección de productos aislantes. (maquinaria) | 0.100 | 15.25 | 1.53 |
| mo054 | h | Oficial 1ª montador de aislamientos. (mano de obra) | 0.080 | 19.42 | 1.55 |
| mo101 | h | Ayudante montador de aislamientos. (mano de obra) | 0.040 | 17.90 | 0.72 |
| % | % | Costes directos complementarios | 2 % | 19.26 | 0.39 |
|  |  | Costes directos |  |  | 19.65 |
