# Aislamiento térmico de frentes de forjado y pilares embebidos en el espesor de la fachada

- Propiedad del archivo: CYPE INGENIEROS, S.A.
- Formato: FIEBDC-3/2002
- Divisa: EUR
- Costes indirectos: 3.00 %
- IVA: 21.00 %

## N Aislamientos e impermeabilizaciones

### NA Aislamientos térmicos

#### NAJ Puentes térmicos

**NAJ011** m² Aislamiento térmico de frentes de forjado y pilares embebidos en el espesor de la fachada, formado por panel rígido de poliestireno expandido, Grafipol TR-32 Canto De Forjado "VALERO", de superficie ranurada en forma de cola de milano y mecanizado lateral recto, de 30 mm de espesor y 30 mm de anchura, resistencia térmica 0,94 m²K/W, conductividad térmica 0,032 W/(mK), colocado a tope y fijado con mortero adhesivo y fijaciones mecánicas sobre la estructura desencofrada.
Aislamiento térmico de frentes de forjado y pilares embebidos en el espesor de la fachada, formado por panel rígido de poliestireno expandido, Grafipol TR-32 Canto De Forjado "VALERO", de superficie ranurada en forma de cola de milano y mecanizado lateral recto, de 30 mm de espesor y 30 mm de anchura, resistencia térmica 0,94 m²K/W, conductividad térmica 0,032 W/(mK), colocado a tope y fijado con mortero adhesivo y fijaciones mecánicas sobre la estructura desencofrada.
Incluye: Limpieza y preparación de la superficie soporte. Replanteo y corte del aislante. Aplicación del mortero. Colocación del aislante. Fijación del aislante.
Criterio de medición de proyecto: Superficie medida según documentación gráfica de Proyecto.
Criterio de medición de obra: Se medirá la superficie realmente ejecutada según especificaciones de Proyecto.

| Código | Ud | Descripción | Rendimiento | Precio | Importe |
|---|---|---|---|---|---|
| mt16pel030g | m² | Panel rígido de poliestireno expandido, Grafipol TR-32 Canto De Forjado "VALERO", según UNE-EN 13163, de superficie ranurada en forma de cola de milano y mecanizado lateral recto, de 30 mm de espesor y 300 mm de anchura, resistencia térmica 0,94 m²K/W, conductividad térmica 0,032 W/(mK), Euroclase E de reacción al fuego, con código de designación EPS-EN 13163-L3-W3-T2-S5-P10-BS100-DS(N)2-CS(10)60. (material) | 1.050 | 2.97 | 3.12 |
| mt16aaa010 | kg | Mortero adhesivo para fijación de materiales aislantes. (material) | 9.000 | 0.19 | 1.71 |
| mt16aaa021a | Ud | Taco de expansión y clavo de polipropileno, con aro de estanqueidad, para fijación mecánica de paneles aislantes. (material) | 15.000 | 0.08 | 1.20 |
| mo054 | h | Oficial 1ª montador de aislamientos. (mano de obra) | 0.150 | 19.11 | 2.87 |
| mo101 | h | Ayudante montador de aislamientos. (mano de obra) | 0.150 | 17.53 | 2.63 |
| % | % | Costes directos complementarios | 2 % | 11.53 | 0.23 |
|  |  | Costes directos |  |  | 11.76 |
