# Aislamiento térmico intermedio en tabique de placas, formado por panel semirrígido de lana mineral, espesor 65 mm colocado entre montantes

- Propiedad del archivo: CYPE INGENIEROS, S.A.
- Formato: FIEBDC-3/2002
- Divisa: EUR
- Costes indirectos: 3.00 %
- IVA: 21.00 %

## N Aislamientos e impermeabilizaciones

### NA Aislamientos térmicos

#### NAP Particiones

**NAP020** m² Aislamiento térmico intermedio en tabique de placas, formado por panel semirrígido de lana mineral, espesor 65 mm colocado entre montantes.
Suministro y colocación de aislamiento térmico en tabique de placas, formado por: panel semirrígido de lana mineral, espesor 65 mm, colocado entre los montantes de la estructura portante. Incluso p/p de cortes, fijaciones y limpieza.
Incluye: Corte y preparación del aislamiento a colocar entre los montantes. Colocación del aislamiento entre los montantes.
Criterio de medición de proyecto: Superficie medida según documentación gráfica de Proyecto.
Criterio de medición de obra: Se medirá la superficie realmente ejecutada según especificaciones de Proyecto.

| Código | Ud | Descripción | Rendimiento | Precio | Importe |
|---|---|---|---|---|---|
| mt16lra060b | m² | Panel semirrígido de lana mineral, espesor 65 mm, según UNE-EN 13162. (material) | 1.000 | 3.62 | 3.62 |
| mo054 | h | Oficial 1ª montador de aislamientos. (mano de obra) | 0.051 | 18.13 | 0.92 |
| mo101 | h | Ayudante montador de aislamientos. (mano de obra) | 0.051 | 16.43 | 0.84 |
| % | % | Costes directos complementarios | 2 % | 5.38 | 0.11 |
|  |  | Costes directos |  |  | 5.49 |
