# Drenaje bajo losa de cimentación

- Propiedad del archivo: CYPE INGENIEROS, S.A.
- Formato: FIEBDC-3/2002
- Divisa: EUR
- Costes indirectos: 3.00 %
- IVA: 21.00 %

## N Aislamientos e impermeabilizaciones

### ND Drenajes

#### NDC Cimentaciones

**NDC020** m² Drenaje bajo losa de cimentación, con lámina drenante y filtrante de estructura nodular de polietileno de alta densidad (PEAD/HDPE), Fondaline Geotextil 500 "ONDULINE", con nódulos de 8 mm de altura, con geotextil de polipropileno incorporado, resistencia a la compresión 150 kN/m² según UNE-EN ISO 604, capacidad de drenaje 5 l/(s·m) y masa nominal 0,7 kg/m², colocada con solapes en la base de la losa de cimentación, sobre el terreno; preparada para la posterior impermeabilización de la losa de hormigón.
Drenaje bajo losa de cimentación, con lámina drenante y filtrante de estructura nodular de polietileno de alta densidad (PEAD/HDPE), Fondaline Geotextil 500 "ONDULINE", con nódulos de 8 mm de altura, con geotextil de polipropileno incorporado, resistencia a la compresión 150 kN/m² según UNE-EN ISO 604, capacidad de drenaje 5 l/(s·m) y masa nominal 0,7 kg/m², colocada con solapes en la base de la losa de cimentación, sobre el terreno; preparada para la posterior impermeabilización de la losa de hormigón.
Incluye: Limpieza y preparación de la superficie. Colocación de la lámina drenante. Resolución de puntos singulares.
Criterio de medición de proyecto: Superficie medida según documentación gráfica de Proyecto.
Criterio de medición de obra: Se medirá la superficie realmente ejecutada según especificaciones de Proyecto, incluyendo las entregas y los solapes.

| Código | Ud | Descripción | Rendimiento | Precio | Importe |
|---|---|---|---|---|---|
| mt14gdo010d | m² | Lámina drenante y filtrante de estructura nodular de polietileno de alta densidad (PEAD/HDPE), Fondaline Geotextil 500 "ONDULINE", con nódulos de 8 mm de altura, con geotextil de polipropileno incorporado, resistencia a la compresión 150 kN/m² según UNE-EN ISO 604, capacidad de drenaje 5 l/(s·m) y masa nominal 0,7 kg/m². (material) | 1.100 | 2.81 | 3.09 |
| mo029 | h | Oficial 1ª aplicador de láminas impermeabilizantes. (mano de obra) | 0.050 | 18.89 | 0.94 |
| mo067 | h | Ayudante aplicador de láminas impermeabilizantes. (mano de obra) | 0.050 | 17.90 | 0.90 |
| % | % | Costes directos complementarios | 2 % | 4.93 | 0.10 |
|  |  | Costes directos |  |  | 5.03 |
