# Impermeabilización de losa de cimentación, con geocompuesto de bentonita de sodio

- Propiedad del archivo: CYPE INGENIEROS, S.A.
- Formato: FIEBDC-3/2002
- Divisa: EUR
- Costes indirectos: 3.00 %
- IVA: 21.00 %

## N Aislamientos e impermeabilizaciones

### NI Impermeabilizaciones

#### NIC Cimentaciones

**NIC012** m² Impermeabilización de losa de cimentación, con geocompuesto de bentonita de sodio.
Impermeabilización de losa de cimentación, con geocompuesto de bentonita de sodio, Bentoshield Max Protex "EDING", de 6 mm de espesor, formado por un geotextil no tejido de polipropileno, de 200 g/m², 4,8 kg/m² de gránulos de bentonita de sodio natural, un geotextil tejido de polipropileno, de 110 g/m² y una lámina de polietileno de alta densidad (PEAD/HDPE), con elevada resistencia a la presión hidrostática, apto para uso en ambientes salinos, colocado con solapes en la base de la losa de cimentación, sobre una capa de hormigón de limpieza, fijado con puntas de acero, para evitar su desplazamiento, preparada para recibir directamente el hormigón de la losa de cimentación. Incluso bentonita granular, para el sellado de juntas en puntos singulares.
Criterio de valoración económica: El precio no incluye la capa de hormigón de limpieza.
Incluye: Limpieza y preparación de la superficie. Extendido y fijación del geocompuesto. Relleno, con bentonita granular, del perímetro y de los encuentros con elementos pasantes.
Criterio de medición de proyecto: Superficie medida según documentación gráfica de Proyecto.
Criterio de medición de obra: Se medirá la superficie realmente ejecutada según especificaciones de Proyecto, incluyendo las entregas y los solapes.

| Código | Ud | Descripción | Rendimiento | Precio | Importe |
|---|---|---|---|---|---|
| mt08var015 | kg | Bentonita de sodio granular. (material) | 0.050 | 1.73 | 0.09 |
| mt15iea010e | m² | Geocompuesto de bentonita de sodio, Bentoshield Max Protex "EDING APS", de 6 mm de espesor, formado por un geotextil no tejido de polipropileno, de 200 g/m², 4,8 kg/m² de gránulos de bentonita de sodio natural, un geotextil tejido de polipropileno, de 110 g/m² y una lámina de polietileno de alta densidad (PEAD/HDPE), con elevada resistencia a la presión hidrostática, apto para uso en ambientes salinos. (material) | 1.150 | 7.50 | 8.63 |
| mt08var060 | kg | Puntas de acero de 20x100 mm. (material) | 0.100 | 8.75 | 0.88 |
| mo032 | h | Oficial 1ª aplicador de productos impermeabilizantes. (mano de obra) | 0.050 | 21.41 | 1.07 |
| mo070 | h | Ayudante aplicador de productos impermeabilizantes. (mano de obra) | 0.050 | 20.34 | 1.02 |
| % | % | Costes directos complementarios | 2 % | 11.69 | 0.23 |
|  |  | Costes directos |  |  | 11.92 |
