# Impermeabilización de cubiertas planas

- Propiedad del archivo: CYPE INGENIEROS, S.A.
- Formato: FIEBDC-3/2002
- Divisa: EUR
- Costes indirectos: 3.00 %
- IVA: 21.00 %

## N Aislamientos e impermeabilizaciones

### NI Impermeabilizaciones

#### NIG Cubiertas, galerías y balcones

**NIG260** m² Impermeabilización de cubiertas planas, realizada mediante el sistema "ESTIL GURÚ", formado por lámina impermeabilizante flexible tipo EVAC, WATER-STOP "ESTIL GURÚ", compuesta de una doble hoja de poliolefina termoplástica con acetato de vinil etileno, con ambas caras revestidas de fibras de poliéster y polipropileno no tejidas, de 0,57 mm de espesor y 270 g/m², fijada al soporte con adhesivo cementoso mejorado, C2 extendido con llana dentada. Incluso complementos de refuerzo en tratamiento de puntos singulares con masilla adhesiva elástica incolora, W-S MASTIC.
Impermeabilización de cubiertas planas, realizada mediante el sistema "ESTIL GURÚ", formado por lámina impermeabilizante flexible tipo EVAC, WATER-STOP "ESTIL GURÚ", compuesta de una doble hoja de poliolefina termoplástica con acetato de vinil etileno, con ambas caras revestidas de fibras de poliéster y polipropileno no tejidas, de 0,57 mm de espesor y 270 g/m², fijada al soporte con adhesivo cementoso mejorado, C2 extendido con llana dentada. Incluso complementos de refuerzo en tratamiento de puntos singulares con masilla adhesiva elástica incolora, W-S MASTIC.
Incluye: Colocación de la impermeabilización. Resolución de los puntos singulares. Sellado de juntas.
Criterio de medición de proyecto: Superficie medida en proyección horizontal, según documentación gráfica de Proyecto, desde las caras interiores de los antepechos o petos perimetrales que la limitan.
Criterio de medición de obra: Se medirá, en proyección horizontal, la superficie realmente ejecutada según especificaciones de Proyecto, desde las caras interiores de los antepechos o petos perimetrales que la limitan.

| Código | Ud | Descripción | Rendimiento | Precio | Importe |
|---|---|---|---|---|---|
| mt09mcr021m | kg | Adhesivo cementoso mejorado, C2 según UNE-EN 12004, color gris. (material) | 2.200 | 0.41 | 0.90 |
| mt15reg010c | m² | Lámina impermeabilizante flexible tipo EVAC, WATER-STOP "ESTIL GURÚ", compuesta de una doble hoja de poliolefina termoplástica con acetato de vinil etileno, con ambas caras revestidas de fibras de poliéster y polipropileno no tejidas, de 0,57 mm de espesor y 270 g/m², suministrada en rollos de 20 m de longitud y 2 m de anchura, según UNE-EN 13956. (material) | 1.030 | 12.52 | 12.90 |
| mt15reg040a | Ud | Cartucho de masilla adhesiva elástica incolora, W-S MASTIC "ESTIL GURÚ", a base de polímeros híbridos neutros (MS), de 290 ml. (material) | 0.100 | 14.70 | 1.47 |
| mo029 | h | Oficial 1ª aplicador de láminas impermeabilizantes. (mano de obra) | 0.121 | 18.56 | 2.25 |
| mo067 | h | Ayudante aplicador de láminas impermeabilizantes. (mano de obra) | 0.121 | 17.53 | 2.12 |
| % | % | Costes directos complementarios | 2 % | 19.64 | 0.39 |
|  |  | Costes directos |  |  | 20.03 |
