# Trasdosado directo sobre partición interior

- Propiedad del archivo: CYPE INGENIEROS, S.A.
- Formato: FIEBDC-3/2002
- Divisa: EUR
- Costes indirectos: 3.00 %
- IVA: 21.00 %

## P Particiones

### PT Tabiques

#### PTW Sistemas de trasdosados de placas

**PTW010** m² Trasdosado directo sobre partición interior, W 622 "KNAUF", realizado con placa de yeso laminado - 15 Standard (A) , anclada al paramento vertical mediante perfilería tipo Omega; 30 mm de espesor total, separación entre maestras 600 mm.
Suministro y montaje de trasdosado directo sobre partición interior, W 622 "KNAUF", de 30 mm de espesor total, compuesto por placa de yeso laminado tipo Standard (A) de 15 mm de espesor, atornillada directamente a una perfilería tipo Omega de acero galvanizado de 90x50 y 0,55 mm de espesor, previamente anclada al paramento vertical cada 600 mm, con tornillos de acero. Incluso p/p de replanteo y trazado en forjados y paramentos de la ubicación de la perfilería, zonas de paso y huecos; colocación, anclaje al paramento soporte y nivelación de la perfilería auxiliar; corte y fijación de las placas mediante tornillería; tratamiento de las zonas de paso y huecos; ejecución de ángulos; tratamiento de juntas mediante pasta y cinta de juntas; recibido de las cajas para alojamiento de mecanismos eléctricos y de paso de instalaciones, previo replanteo de su ubicación en las placas y perforación de las mismas, y limpieza final. Totalmente terminado y listo para imprimar, pintar o revestir (sin incluir en este precio el aislamiento a colocar entre el panel y el paramento).
Incluye: Replanteo y trazado en el forjado inferior y en el superior de la perfilería. Replanteo sobre el paramento de las maestras. Colocación y anclaje al paramento soporte de la perfilería auxiliar. Colocación de las placas mediante fijaciones mecánicas. Replanteo de las cajas para alojamiento de mecanismos eléctricos y de paso de instalaciones, y posterior perforación de las placas. Tratamiento de las juntas entre placas. Recibido de las cajas para alojamiento de mecanismos eléctricos y de paso de instalaciones.
Criterio de medición de proyecto: Superficie medida según documentación gráfica de Proyecto, sin duplicar esquinas ni encuentros, siguiendo los criterios de medición expuestos en la norma UNE 92305: para huecos de superficie mayor o igual a 5 m² e inferior o igual a 8 m², se deducirá la mitad del hueco y para huecos de superficie mayor a 8 m², se deducirá todo el hueco.
Criterio de medición de obra: Se medirá la superficie realmente ejecutada según especificaciones de Proyecto, sin duplicar esquinas ni encuentros, siguiendo los criterios de medición expuestos en la norma UNE 92305: para huecos de superficie mayor o igual a 5 m² e inferior o igual a 8 m², se deducirá la mitad del hueco y para huecos de superficie mayor a 8 m², se deducirá todo el hueco.

| Código | Ud | Descripción | Rendimiento | Precio | Importe |
|---|---|---|---|---|---|
| mt12pik015 | kg | Pasta de agarre Perlfix "KNAUF", según UNE-EN 14496. (material) | 0.100 | 0.62 | 0.06 |
| mt12pfk011d | m | Maestra Omega "KNAUF" 90x15x50 mm, de chapa de acero galvanizado. (material) | 2.000 | 2.02 | 4.04 |
| mt12ppk010b | m² | Placa de yeso laminado A / UNE-EN 520 - 1200 / longitud / 15 / borde afinado, Standard "KNAUF". (material) | 1.050 | 5.58 | 5.86 |
| mt12ptk010cd | Ud | Tornillo autoperforante TN "KNAUF" 3,5x25. (material) | 14.000 | 0.01 | 0.14 |
| mt12pik010b | kg | Pasta de juntas Jointfiller F-1 GLS "KNAUF", según UNE-EN 13963. (material) | 0.300 | 1.45 | 0.44 |
| mt12pck010a | m | Cinta de juntas "KNAUF" de 50 mm de anchura. (material) | 1.600 | 0.04 | 0.06 |
| op00fre010 |  | Fresadora. | 1.000 | 0.00 | 0.00 |
| op00sie010 |  | Sierra de calar. | 1.000 | 0.00 | 0.00 |
| op00tal010 |  | Taladro. | 1.000 | 0.00 | 0.00 |
| op00ato010 |  | Atornillador. | 1.000 | 0.00 | 0.00 |
| mo052 | h | Oficial 1ª montador de prefabricados interiores. (mano de obra) | 0.316 | 17.82 | 5.63 |
| mo098 | h | Ayudante montador de prefabricados interiores. (mano de obra) | 0.107 | 16.13 | 1.73 |
| % | % | Costes directos complementarios | 2 % | 17.96 | 0.36 |
|  |  | Costes directos |  |  | 18.32 |
