# Cubierta inclinada de placas asfálticas 10 ondas de perfil ondulado y color negro, fijadas mecánicamente, con una pendiente mayor del 10%

- Propiedad del archivo: CYPE INGENIEROS, S.A.
- Formato: FIEBDC-3/2002
- Divisa: EUR
- Costes indirectos: 3.00 %
- IVA: 21.00 %

## Q Cubiertas

### QT Inclinadas

#### QTF Placas de cubierta

**QTF030** m² Cubierta inclinada de placas asfálticas 10 ondas de perfil ondulado y color negro, fijadas mecánicamente, con una pendiente mayor del 10%.
Suministro y montaje de cobertura de faldones de cubiertas inclinadas, con una pendiente mayor del 10%, con placas asfálticas 10 ondas de perfil ondulado y color negro, a base de fibras minerales y vegetales saturadas con una emulsión bituminosa a altas temperaturas, fijadas mecánicamente a cualquier tipo de correa estructural (no incluida en este precio). Incluso p/p de solapes, elementos de fijación, accesorios, juntas, remates perimetrales y otras piezas de remate para la resolución de puntos singulares.
Incluye: Replanteo de las placas por faldón. Corte, preparación y colocación de las placas. Ejecución de juntas y perímetro. Fijación mecánica de las placas. Resolución de puntos singulares con piezas de remate.
Criterio de medición de proyecto: Superficie medida en verdadera magnitud, según documentación gráfica de Proyecto.
Criterio de medición de obra: Se medirá, en verdadera magnitud, la superficie realmente ejecutada según especificaciones de Proyecto.

| Código | Ud | Descripción | Rendimiento | Precio | Importe |
|---|---|---|---|---|---|
| mt13lpo010g | m² | Placa asfáltica 10 ondas de perfil ondulado y color negro, a base de fibras minerales y vegetales saturadas con una emulsión bituminosa a altas temperaturas, según UNE-EN 534. (material) | 1.200 | 8.49 | 10.19 |
| mt13lpo040a | m | Pieza de cumbrera, color negro, para cubiertas de placas. (material) | 0.100 | 6.27 | 0.63 |
| mt13lpo020a | m | Pieza de remate perimetral para cubiertas de placas. (material) | 0.100 | 5.15 | 0.52 |
| mt13lpo070a | Ud | Aireador de 86x47 cm, para cubiertas de placas. (material) | 0.020 | 81.04 | 1.62 |
| mt13blw120 | Ud | Tornillo autotaladrante para fijación de placas. (material) | 2.000 | 0.45 | 0.90 |
| op00ciz010 |  | Cizalla. | 1.000 | 0.00 | 0.00 |
| op00roe010 |  | Roedora. | 1.000 | 0.00 | 0.00 |
| mo051 | h | Oficial 1ª montador de cerramientos industriales. (mano de obra) | 0.091 | 18.13 | 1.65 |
| mo098 | h | Ayudante montador de cerramientos industriales. (mano de obra) | 0.091 | 16.43 | 1.50 |
| % | % | Costes directos complementarios | 2 % | 17.01 | 0.34 |
|  |  | Costes directos |  |  | 17.35 |
