# Tablero cerámico, para formación de faldón en cubierta inclinada

- Propiedad del archivo: CYPE INGENIEROS, S.A.
- Formato: FIEBDC-3/2002
- Divisa: EUR
- Costes indirectos: 3.00 %
- IVA: 21.00 %

## Q Cubiertas

### QU Componentes de cubiertas inclinadas

#### QUG Formación de pendientes y faldones

**QUG110** m² Tablero cerámico, para formación de faldón en cubierta inclinada.
Tablero de piezas cerámicas machihembradas "CERÁMICA MIRAMAR", para revestir, de 60x25x4 cm, relleno de las juntas entre las piezas de dos tramos contiguos con mortero de cemento, industrial, M-2,5, apoyado sobre soporte discontinuo de fábrica; para formación de faldón en cubierta inclinada.
Incluye: Replanteo. Corte de las piezas. Colocación de las piezas cerámicas que forman el tablero.
Criterio de medición de proyecto: Superficie del faldón medida en verdadera magnitud, según documentación gráfica de Proyecto.
Criterio de medición de obra: Se medirá, en verdadera magnitud, la superficie realmente ejecutada según especificaciones de Proyecto.

| Código | Ud | Descripción | Rendimiento | Precio | Importe |
|---|---|---|---|---|---|
| mt04lcm050b | Ud | Tablero cerámico hueco machihembrado "CERÁMICA MIRAMAR", para revestir, 60x25x4 cm. Según según UNE 67041. (material) | 6.667 | 0.34 | 2.27 |
| mt08aaa010a | m³ | Agua. (material) | 0.006 | 1.50 | 0.01 |
| mt09mif010ba | t | Mortero industrial para albañilería, de cemento, color gris, categoría M-2,5 (resistencia a compresión 2,5 N/mm²), suministrado en sacos, según UNE-EN 998-2. (material) | 0.003 | 32.93 | 0.10 |
| mo020 | h | Oficial 1ª construcción. (mano de obra) | 0.380 | 19.03 | 7.23 |
| mo077 | h | Ayudante construcción. (mano de obra) | 0.190 | 18.05 | 3.43 |
| % | % | Costes directos complementarios | 2 % | 13.04 | 0.26 |
|  |  | Costes directos |  |  | 13.30 |
