# Tratamiento superficial de protección anticarbonatación para elementos de hormigón y mortero

- Propiedad del archivo: CYPE INGENIEROS, S.A.
- Formato: FIEBDC-3/2002
- Divisa: EUR
- Costes indirectos: 3.00 %
- IVA: 21.00 %

## R Revestimientos y trasdosados

### RL Tratamientos superficiales de protección

#### RLB Anticarbonatación

**RLB010** m² Tratamiento superficial de protección anticarbonatación para elementos de hormigón y mortero, mediante mano de fondo y mano de acabado con pintura anticarbonatación opaca "REVETÓN", a base de resinas de copolímeros acrílicos y uretanos, color blanco, textura lisa (rendimiento: 0,15 l/m² cada mano); limpieza previa del soporte.
Formación de capa de protección anticarbonatación en elementos de hormigón y mortero, mediante dos manos (fondo y acabado) con pintura anticarbonatación opaca "REVETÓN", a base de resinas de copolímeros acrílicos y uretanos, color blanco, textura lisa, aplicada con rodillo, con un rendimiento de 0,15 l/m² cada mano. Incluso p/p de preparación de la superficie soporte.
Incluye: Limpieza de la superficie soporte. Aplicación de la mano de fondo. Aplicación de la mano de acabado.
Criterio de medición de proyecto: Superficie medida según documentación gráfica de Proyecto.
Criterio de medición de obra: Se medirá la superficie realmente ejecutada según especificaciones de Proyecto.

| Código | Ud | Descripción | Rendimiento | Precio | Importe |
|---|---|---|---|---|---|
| mt09rmr055b | l | Pintura anticarbonatación opaca "REVETÓN", a base de resinas de copolímeros acrílicos y uretanos, color blanco, textura lisa, aplicada con rodillo. (material) | 0.150 | 10.76 | 1.61 |
| mt09rmr055b | l | Pintura anticarbonatación opaca "REVETÓN", a base de resinas de copolímeros acrílicos y uretanos, color blanco, textura lisa, aplicada con rodillo. | 0.150 | 10.76 | 1.61 |
| mo038 | h | Oficial 1ª pintor. (mano de obra) | 0.152 | 17.24 | 2.62 |
| mo076 | h | Ayudante pintor. (mano de obra) | 0.152 | 16.13 | 2.45 |
| % | % | Costes directos complementarios | 2 % | 8.29 | 0.17 |
|  |  | Costes directos |  |  | 8.46 |
