# Laca sintética para madera

- Propiedad del archivo: CYPE INGENIEROS, S.A.
- Formato: FIEBDC-3/2002
- Divisa: EUR
- Costes indirectos: 3.00 %
- IVA: 21.00 %

## R Revestimientos y trasdosados

### RM Pinturas y tratamientos sobre soporte de madera

#### RML Lacas

**RML010** m² Laca sintética para madera.
Aplicación manual de dos manos de laca de poliuretano, acabado brillante, color blanco, aplicado con brocha, rodillo o pistola, diluidas con un 5% a 15% de diluyente, (rendimiento: 0,074 l/m² cada mano); previa aplicación de una mano de imprimación selladora, para interior y exterior, a base de resinas sintéticas, (rendimiento: 0,113 l/m²), sobre superficie de barandillas o pasamanos de madera, en interiores. Incluso líquido protector incoloro para tratamiento preventivo contra la carcoma.
Criterio de valoración económica: El precio incluye la protección de los elementos del entorno que puedan verse afectados durante los trabajos, pero no incluye la preparación del soporte.
Incluye: Aplicación del tratamiento. Aplicación de una mano de fondo. Aplicación de dos manos de acabado.
Criterio de medición de proyecto: Superficie medida según documentación gráfica de Proyecto, sin descontar huecos, considerando la superficie que encierran, definida por sus dimensiones máximas, por una sola cara.
Criterio de medición de obra: Se medirá la superficie realmente ejecutada según especificaciones de Proyecto, por una sola cara, considerando la superficie que encierran, definida por sus dimensiones máximas.

| Código | Ud | Descripción | Rendimiento | Precio | Importe |
|---|---|---|---|---|---|
| mt27tlr050a | l | Líquido protector incoloro para tratamiento preventivo contra la carcoma, para aplicar con brocha o rodillo. (material) | 0.250 | 1.00 | 0.25 |
| mt27lni005a | l | Imprimación selladora, para interior y exterior, a base de resinas sintéticas, para aplicar con brocha, rodillo o pistola. (material) | 0.113 | 14.74 | 1.67 |
| mt27lni006b | l | Laca de poliuretano para interior y exterior, color blanco, acabado brillante, para aplicar con brocha, rodillo o pistola. (material) | 0.148 | 21.16 | 3.13 |
| mt27lni004 | l | Diluyente, a base de una mezcla de hidrocarburos alifáticos. (material) | 0.015 | 3.62 | 0.05 |
| op00tal020 |  | Taladro con batidora. | 1.000 | 0.00 | 0.00 |
| mo038 | h | Oficial 1ª pintor. (mano de obra) | 0.310 | 23.10 | 7.16 |
| mo076 | h | Ayudante pintor. (mano de obra) | 0.050 | 21.94 | 1.10 |
| % | % | Costes directos complementarios | 2 % | 13.36 | 0.27 |
|  |  | Costes directos |  |  | 13.63 |
