# Trasdosado directo de placas de yeso natural (GRG). Sistema ATT "EL ALTERÓN"

- Propiedad del archivo: CYPE INGENIEROS, S.A.
- Formato: FIEBDC-3/2002
- Divisa: EUR
- Costes indirectos: 3.00 %
- IVA: 21.00 %

## R Revestimientos y trasdosados

### RR Trasdosados

#### RRN De placas de yeso natural

**RRN019** m² Trasdosado directo de placas de yeso natural (GRG). Sistema ATT "EL ALTERÓN".
Trasdosado directo, sistema ATT 45/400 (70) / 15+70 / "EL ALTERÓN", de 45 mm de espesor total, con nivel de calidad del acabado Q2, formado por placa de yeso natural (GRG) tipo ATT Basic de 15 mm de espesor, atornillada a una estructura metálica de acero galvanizado de maestras de 70x30 y 0,55 mm de espesor, previamente anclada al paramento vertical cada 400 mm, con tornillos de acero. Incluso tornillería para la fijación de las placas y pasta de juntas ATT Hidro 60 MIN "EL ALTERÓN".
Criterio de valoración económica: El precio incluye la resolución de encuentros y puntos singulares, pero no incluye el aislamiento a colocar entre las placas y el paramento.
Incluye: Replanteo y trazado en el forjado inferior y en el superior de los perfiles. Replanteo sobre el paramento de las maestras. Colocación y anclaje al paramento soporte de los perfiles auxiliares. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pna070k | m | Perfil de acero galvanizado, Maestra 70x30 "EL ALTERÓN", fabricado mediante laminación en frío, de 3000 mm de longitud, 70x30 mm de sección y 0,55 mm de espesor, para la realización de trasdosados autoportantes y techos, según UNE-EN 14195. (material) | 2.960 | 1.75 | 5.18 |
| mt12pna010gb | m² | Placa de yeso natural (GRG), sin cartón, estándar / UNE-EN 13815 - 600 / 1200 / 15 / con los bordes longitudinales desiguales, ATT Basic "EL ALTERÓN", formada por un alma de yeso de origen natural reforzada por la inclusión en la masa de fibra de vidrio; Euroclase A1 de reacción al fuego, según UNE-EN 13501-1. (material) | 1.020 | 5.78 | 5.90 |
| mt12pna020k | Ud | Tornillo autoperforante ATT PP 25 "EL ALTERÓN", con cabeza de trompeta, de 25 mm de longitud, para instalación de placas de yeso natural (GRG) sobre perfiles de espesor inferior a 6 mm. (material) | 18.000 | 0.02 | 0.36 |
| mt12pna025d | Ud | Fijación compuesta por taco y tornillo de cabeza avellanada, de 5x30 mm, "EL ALTERÓN". (material) | 8.440 | 0.08 | 0.68 |
| mt12pna030zn | kg | Pasta de juntas ATT Hidro 60 MIN "EL ALTERÓN", de fraguado normal (60 minutos), con aditivo hidrófugo; para aplicación manual o mecánica sin cinta de juntas. (material) | 0.110 | 2.10 | 0.23 |
| mt12pna040c | Ud | Cartucho de 300 cm³ de masilla monocomponente ATT "EL ALTERÓN"; para el sellado de encuentros perimetrales. (material) | 0.033 | 3.94 | 0.13 |
| op00fre010 |  | Fresadora. | 1.000 | 0.00 | 0.00 |
| op00sie010 |  | Sierra de calar. | 1.000 | 0.00 | 0.00 |
| op00tal010 |  | Taladro. | 1.000 | 0.00 | 0.00 |
| op00ato010 |  | Atornillador. | 1.000 | 0.00 | 0.00 |
| mo053 | h | Oficial 1ª montador de prefabricados interiores. (mano de obra) | 0.357 | 22.00 | 7.85 |
| mo100 | h | Ayudante montador de prefabricados interiores. (mano de obra) | 0.357 | 20.34 | 7.26 |
| % | % | Costes directos complementarios | 2 % | 27.59 | 0.55 |
|  |  | Costes directos |  |  | 28.14 |
