# Pavimento continuo liso de 10 mm de espesor

- Propiedad del archivo: CYPE INGENIEROS, S.A.
- Formato: FIEBDC-3/2002
- Divisa: EUR
- Costes indirectos: 0.03 %
- IVA: 21.00 %

## R Revestimientos

### RS Suelos y pavimentos

#### RSN Continuos de hormigón

**RSN030** m² Pavimento continuo liso de 10 mm de espesor, para interiores con tráfico peatonal, realizado sobre superficie de hormigón (no incluida en este precio), mediante la aplicación sucesiva de: capa de imprimación tapaporos y puente de adherencia Weber TP "WEBER CEMARKSA", capa de mortero autonivelante polimérico decorativo Weber.floor Color "WEBER CEMARKSA", color blanco, y acabado mediante capa de sellado con resina impermeabilizante de altas prestaciones Weber PU "WEBER CEMARKSA".
Formación de pavimento continuo liso de 10 mm de espesor, para interiores con tráfico peatonal, realizado sobre superficie de hormigón (no incluida en este precio), mediante la aplicación sucesiva de: capa de imprimación tapaporos y puente de adherencia Weber TP "WEBER CEMARKSA", capa de mortero autonivelante polimérico decorativo Weber.floor Color "WEBER CEMARKSA", color blanco, compuesto de ligantes hidráulicos, resinas poliméricas, áridos de sílice, aditivos orgánicos e inorgánicos y pigmentos minerales y acabado mediante capa de sellado con resina impermeabilizante de altas prestaciones Weber PU "WEBER CEMARKSA" previa eliminación del polvo que pueda haber en su superficie. Incluso p/p de limpieza de la superficie soporte, extendido del mortero autonivelante con máquina de bombeo en capa continua, posterior desaireado y alisado con llana dentada y/o paso de rodillo de púas.
Incluye: Limpieza de la superficie soporte. Replanteo de las juntas y paños de trabajo. Aplicación de la capa de imprimación. Aplicación de la capa de mortero. Aplicación de la capa de sellado. Limpieza final de la superficie acabada.
Criterio de medición de proyecto: Superficie medida en proyección horizontal, según documentación gráfica de Proyecto.
Criterio de medición de obra: Se medirá, en proyección horizontal, la superficie realmente ejecutada según especificaciones de Proyecto.

| Código | Ud | Descripción | Rendimiento | Precio | Importe |
|---|---|---|---|---|---|
| mt10rhg020a | Ud | Repercusión, por m² de superficie de hormigón, de eliminación por aspiración de polvo y otros residuos. (material) | 1.000 | 0.36 | 0.36 |
| mt09wnc070b | kg | Imprimación tapaporos y puente de adherencia Weber TP "WEBER CEMARKSA", aplicada para regularizar la porosidad y mejorar la adherencia de los soportes porosos con absorción, compuesta de resina acrílica en dispersión acuosa y aditivos específicos. (material) | 0.200 | 8.31 | 1.66 |
| mt09wnc011dp | kg | Mortero autonivelante polimérico decorativo Weber.floor Color "WEBER CEMARKSA", color blanco, compuesto de ligantes hidráulicos, resinas poliméricas, áridos de sílice, aditivos orgánicos e inorgánicos y pigmentos minerales,con una retracción menor de 0,3 mm/m, una adherencia sobre el hormigón de 2000 kN/m², una resistencia a la flexotracción de 10000 kN/m², una resistencia a la compresión de 32000 kN/m², un módulo de elasticidad de 13000000 kN/m² y una resistencia a la abrasión con método Böhme UNE-EN 13892-3 de 4,1 cm³ / 50 cm². (material) | 17.000 | 1.58 | 26.86 |
| mt09wnc050 | kg | Resina impermeabilizante de altas prestaciones Weber PU "WEBER CEMARKSA", aplicada para el curado y sellado de pavimentos continuos de hormigón impreso, compuesta de polímero uretánico alifático con filtros ultravioletas. (material) | 0.300 | 14.47 | 4.34 |
| mq06pym020 | h | Mezcladora-bombeadora para morteros autonivelantes. (maquinaria) | 0.151 | 10.18 | 1.54 |
| mo030 | h | Oficial 1ª aplicador de mortero autonivelante. (mano de obra) | 0.152 | 17.24 | 2.62 |
| mo064 | h | Ayudante aplicador de mortero autonivelante. (mano de obra) | 0.152 | 16.13 | 2.45 |
| % | % | Costes directos complementarios | 2 % | 39.83 | 0.80 |
|  |  | Costes directos |  |  | 40.63 |
