# Falso techo registrable de placas de yeso laminado. Sistema "KNAUF"

- Propiedad del archivo: CYPE INGENIEROS, S.A.
- Formato: FIEBDC-3/2002
- Divisa: EUR
- Costes indirectos: 3.00 %
- IVA: 21.00 %

## R Revestimientos y trasdosados

### RT Falsos techos en interiores

#### RTD Registrables, de placas de yeso laminado

**RTD021** m² Falso techo registrable de placas de yeso laminado. Sistema "KNAUF".
Falso techo registrable suspendido, decorativo, situado a una altura menor de 4 m. Sistema D143.es "KNAUF", constituido por ESTRUCTURA: perfilería vista, de acero galvanizado, EASY T - 15/38, con suela de 15 mm de anchura, comprendiendo perfiles primarios y secundarios, suspendidos del forjado o elemento soporte con piezas de cuelgue rápido Twist "KNAUF", y varillas; PLACAS: placas de yeso laminado, acabado sin revestir, tipo A "KNAUF", de 1200x600x9,5 mm, de superficie lisa, para falsos techos registrables BC. Incluso perfiles angulares EASY L HP Anticorrosión - 20/20/3050 mm "KNAUF", fijaciones para el anclaje de los perfiles, y accesorios de montaje.
Incluye: Replanteo de los ejes de la trama modular. Nivelación y fijación de los perfiles perimetrales. Replanteo de los perfiles primarios de la trama. Señalización de los puntos de anclaje al forjado o elemento soporte. Nivelación y suspensión de los perfiles primarios y secundarios de la trama. Corte de las placas. Colocación de las placas. Resolución de encuentros y puntos singulares.
Criterio de medición de proyecto: Superficie medida entre paramentos, según documentación gráfica de Proyecto, sin descontar huecos para instalaciones.
Criterio de medición de obra: Se medirá la superficie realmente ejecutada según especificaciones de Proyecto, sin descontar huecos para instalaciones.

| Código | Ud | Descripción | Rendimiento | Precio | Importe |
|---|---|---|---|---|---|
| mt12pfk050v | m | Perfil angular EASY L HP Anticorrosión - 20/20/3050 mm "KNAUF", color blanco, de acero galvanizado, según UNE-EN 13964. (material) | 0.400 | 4.87 | 1.95 |
| mt12pfk060ra | m | Perfil primario EASY T - 15/38/3700 mm "KNAUF", color blanco, de acero galvanizado, según UNE-EN 13964. (material) | 0.840 | 1.95 | 1.64 |
| mt12pfk060ta | m | Perfil secundario EASY TG - 15/34/1200 mm "KNAUF", color blanco, de acero galvanizado, según UNE-EN 13964. (material) | 1.670 | 1.95 | 3.26 |
| mt12psg220 | Ud | Fijación compuesta por taco y tornillo 5x27. (material) | 0.700 | 0.06 | 0.04 |
| mt12pek060d | Ud | Pieza de cuelgue rápido Twist "KNAUF", para falsos techos suspendidos. (material) | 0.700 | 1.01 | 0.71 |
| mt12pek030 | Ud | Varilla de cuelgue "KNAUF" de 100 cm. (material) | 0.700 | 0.39 | 0.27 |
| mt12ppk040a | m² | Placa de yeso laminado, acabado sin revestir, tipo A "KNAUF", de 1200x600x9,5 mm, de superficie lisa, para falsos techos registrables BC, según UNE-EN 13964. (material) | 1.020 | 5.46 | 5.57 |
| op00fre010 |  | Fresadora. | 1.000 | 0.00 | 0.00 |
| op00ato010 |  | Atornillador. | 1.000 | 0.00 | 0.00 |
| mo015 | h | Oficial 1ª montador de falsos techos. (mano de obra) | 0.230 | 23.74 | 5.46 |
| mo082 | h | Ayudante montador de falsos techos. (mano de obra) | 0.230 | 21.94 | 5.05 |
| % | % | Costes directos complementarios | 2 % | 23.95 | 0.48 |
|  |  | Costes directos |  |  | 24.43 |
