# Lavabo elíptico sobre encimera

- Propiedad del archivo: CYPE INGENIEROS, S.A.
- Formato: FIEBDC-3/2002
- Divisa: EUR
- Costes indirectos: 3.00 %
- IVA: 21.00 %

## S Señalización y equipamiento

### SA Aparatos sanitarios

#### SAL Lavabos

**SAL003** Ud Lavabo elíptico sobre encimera, de arcilla refractaria, acabado termoesmaltado KeraTect, color blanco, código de pedido 500.774.01.2, serie VariForm "GEBERIT", de 550x400x158 mm, con válvula de desagüe de latón cromado, código de pedido 500.050.21.1, con sifón botella de plástico, acabado brillante imitación cromo, código de pedido 151.035.21.1. Incluso juego de fijación y silicona para sellado de juntas.
Lavabo elíptico sobre encimera, de arcilla refractaria, acabado termoesmaltado KeraTect, color blanco, código de pedido 500.774.01.2, serie VariForm "GEBERIT", de 550x400x158 mm, con válvula de desagüe de latón cromado, código de pedido 500.050.21.1, con sifón botella de plástico, acabado brillante imitación cromo, código de pedido 151.035.21.1. Incluso juego de fijación y silicona para sellado de juntas.
Incluye: Replanteo. Colocación y fijación del aparato. Montaje del desagüe. Conexión a la red de evacuación. Comprobación de su correcto funcionamiento. Sellado de juntas.
Criterio de medición de proyecto: Número de unidades previstas, según documentación gráfica de Proyecto.
Criterio de medición de obra: Se medirá el número de unidades realmente colocadas según especificaciones de Proyecto.
Criterio de valoración económica: El precio no incluye la encimera ni la grifería.

| Código | Ud | Descripción | Rendimiento | Precio | Importe |
|---|---|---|---|---|---|
| mt30svg014d | Ud | Lavabo elíptico sobre encimera, de arcilla refractaria, acabado termoesmaltado KeraTect, color blanco, código de pedido 500.774.01.2, serie VariForm "GEBERIT", de 550x400x158 mm, según UNE 67001, con elementos de fijación y plantilla de montaje. (material) | 1.000 | 163.70 | 163.70 |
| mt30asg030k | Ud | Válvula de desagüe de latón cromado, código de pedido 500.050.21.1, "GEBERIT", de 50 mm de longitud. (material) | 1.000 | 70.00 | 70.00 |
| mt30asg070p | Ud | Sifón botella de plástico, acabado brillante imitación cromo, código de pedido 151.035.21.1, "GEBERIT", con salida de 40 mm de diámetro exterior, para lavabo, con embellecedor. (material) | 1.000 | 37.20 | 37.20 |
| mt30www005 | Ud | Cartucho de 300 ml de silicona ácida monocomponente, fungicida, para sellado de juntas en ambientes húmedos. (material) | 0.012 | 6.00 | 0.07 |
| mo008 | h | Oficial 1ª fontanero. (mano de obra) | 1.100 | 19.42 | 21.36 |
| % | % | Costes directos complementarios | 2 % | 292.33 | 5.85 |
|  |  | Costes directos |  |  | 298.18 |
