# Lavabo circular sobre encimera

- Propiedad del archivo: CYPE INGENIEROS, S.A.
- Formato: FIEBDC-3/2002
- Divisa: EUR
- Costes indirectos: 3.00 %
- IVA: 21.00 %

## S Señalización y equipamiento

### SA Aparatos sanitarios

#### SAL Lavabos

**SAL003** Ud Lavabo circular sobre encimera, de arcilla refractaria, acabado termoesmaltado KeraTect, color blanco, código de pedido 500.769.01.2, serie VariForm "GEBERIT", de 450 mm de diámetro exterior y 158 mm de altura, con un orificio para la grifería y rebosadero, con, con sifón botella de plástico, acabado brillante imitación cromo, código de pedido 151.035.21.1. Incluso juego de fijación y silicona para sellado de juntas.
Lavabo circular sobre encimera, de arcilla refractaria, acabado termoesmaltado KeraTect, color blanco, código de pedido 500.769.01.2, serie VariForm "GEBERIT", de 450 mm de diámetro exterior y 158 mm de altura, con un orificio para la grifería y rebosadero, con, con sifón botella de plástico, acabado brillante imitación cromo, código de pedido 151.035.21.1. Incluso juego de fijación y silicona para sellado de juntas.
Incluye: Replanteo. Colocación y fijación del aparato. Montaje del desagüe. Conexión a la red de evacuación. Comprobación de su correcto funcionamiento. Sellado de juntas.
Criterio de medición de proyecto: Número de unidades previstas, según documentación gráfica de Proyecto.
Criterio de medición de obra: Se medirá el número de unidades realmente colocadas según especificaciones de Proyecto.
Criterio de valoración económica: El precio no incluye la encimera ni la grifería.

| Código | Ud | Descripción | Rendimiento | Precio | Importe |
|---|---|---|---|---|---|
| mt30svg011g | Ud | Lavabo circular sobre encimera, de arcilla refractaria, acabado termoesmaltado KeraTect, color blanco, código de pedido 500.769.01.2, serie VariForm "GEBERIT", de 450 mm de diámetro exterior y 158 mm de altura, con un orificio para la grifería y rebosadero, según UNE 67001, con elementos de fijación y plantilla de montaje. (material) | 1.000 | 146.60 | 146.60 |
| mt30asg070p | Ud | Sifón botella de plástico, acabado brillante imitación cromo, código de pedido 151.035.21.1, "GEBERIT", con salida de 40 mm de diámetro exterior, para lavabo, con embellecedor. (material) | 1.000 | 37.20 | 37.20 |
| mt30www005 | Ud | Cartucho de 300 ml de silicona ácida monocomponente, fungicida, para sellado de juntas en ambientes húmedos. (material) | 0.012 | 6.00 | 0.07 |
| mo008 | h | Oficial 1ª fontanero. (mano de obra) | 1.100 | 19.42 | 21.36 |
| % | % | Costes directos complementarios | 2 % | 205.23 | 4.10 |
|  |  | Costes directos |  |  | 209.33 |
