# Forjado sanitario ventilado, de panel contralaminado de madera (CLT) aligerado, con aislamiento incorporado

- Propiedad del archivo: CYPE Ingenieros S.A.
- Formato: FIEBDC-3/2016
- Programa: Generador de precios de la construcción. CYPE Ingenieros, S.A.
- Fecha: 06/06/2025
- Divisa: EUR
- Costes indirectos: 3 %
- IVA: 21 %

## E Estructuras

### EM Madera

#### EMD Entramados de panel contralaminado (CLT)

**EMD021** m² Forjado sanitario ventilado, de panel contralaminado de madera (CLT) aligerado, con aislamiento incorporado.
Forjado sanitario ventilado, de panel contralaminado de madera (CLT), aligerado, con aislamiento incorporado, de superficie media mayor de 6 m², de 240 mm de espesor, formado por cinco capas: dos capas de tablas de madera en cada una de sus caras, unidas entre sí por medio de montantes de madera, de 60x140 mm de sección, encoladas con adhesivo sin urea-formaldehído, con capas sucesivas perpendiculares entre sí y disposición transversal de las tablas en las capas exteriores, acabado superficial calidad no vista en ambas caras, de madera de abeto rojo (Picea abies) y pino silvestre (Pinus sylvestris) y una capa de aislamiento termoacústico entre los montantes, de panel de fibras de madera, de 140 mm de espesor, clase de servicio 1 y 2, según UNE-EN 1995-1-1, Euroclase D-s2, d0 de reacción al fuego, según UNE-EN 13501-1, resistencia térmica 3,99 m²K/W, densidad 305 kg/m³, clase resistente C24 y módulo de elasticidad paralelo de 11000 N/mm²; refuerzo de juntas entre paneles, con lengüeta de madera microlaminada para ensamblado de paneles, fijada en ambas direcciones con tornillos de cabeza ancha, de cabeza redonda de acero galvanizado, con un ángulo de inclinación de 45°; resolución de encuentros, mediante sellado exterior con cinta autoadhesiva de polietileno con adhesivo acrílico sin disolventes, con armadura de polietileno y película de separación de papel siliconado, previa aplicación de imprimación incolora, a base de una dispersión acrílica sin disolventes. Incluso cortes, entalladuras para su correcto acoplamiento, nivelación y colocación de los elementos de atado y refuerzo. Trabajado en taller y colocado en obra.
Criterio de valoración económica: El precio incluye la descarga del panel y por medio de eslingas.
Incluye: Replanteo y marcado de ejes. Preparación de los paneles para su descarga. Colocación y fijación provisional de los paneles. Aplomado y nivelación. Ejecución de las uniones. Fijación definitiva de los paneles. Resolución de encuentros.
Criterio de medición de proyecto: Superficie medida según documentación gráfica de Proyecto, sin deducir huecos.
Criterio de medición de obra: Se medirá la superficie realmente ejecutada según especificaciones de Proyecto, sin deducir huecos. Se consideran incluidos todos los elementos integrantes de la estructura señalados en los planos y detalles del Proyecto.

| Código | Ud | Descripción | Rendimiento | Precio | Importe |
|---|---|---|---|---|---|
| mt07ems021ccfc | m² | Panel contralaminado de madera (CLT), aligerado, con aislamiento incorporado, de superficie media mayor de 6 m², de 240 mm de espesor, formado por cinco capas: dos capas de tablas de madera en cada una de sus caras, unidas entre sí por medio de montantes de madera, de 60x140 mm de sección, encoladas con adhesivo sin urea-formaldehído, con capas sucesivas perpendiculares entre sí y disposición transversal de las tablas en las capas exteriores, acabado superficial calidad no vista en ambas caras, de madera de abeto rojo (Picea abies) y pino silvestre (Pinus sylvestris) y una capa de aislamiento termoacústico entre los montantes, de panel de fibras de madera, de 140 mm de espesor, clase de servicio 1 y 2, según UNE-EN 1995-1-1, Euroclase D-s2, d0 de reacción al fuego, según UNE-EN 13501-1, resistencia térmica 3,99 m²K/W, densidad 305 kg/m³, clase resistente C24 y módulo de elasticidad paralelo de 11000 N/mm². (material) | 1.15 | 84 | 96.600 |
| mt07emr321a | Ud | Repercusión, por m², de refuerzo de juntas entre paneles, con lengüeta de madera microlaminada para ensamblado de paneles, fijada en ambas direcciones con tornillos de cabeza ancha, de cabeza redonda de acero galvanizado, con un ángulo de inclinación de 45°. (material) | 1 | 2.55 | 2.550 |
| mt07emr330lua | Ud | Repercusión, por m², de resolución de encuentros, mediante sellado exterior con cinta autoadhesiva de polietileno con adhesivo acrílico sin disolventes, con armadura de polietileno y película de separación de papel siliconado, previa aplicación de imprimación incolora, a base de una dispersión acrílica sin disolventes. (material) | 1 | 2.1 | 2.100 |
| mq07gte010c | h | Grúa autopropulsada de brazo telescópico con una capacidad de elevación de 30 t y 27 m de altura máxima de trabajo. (maquinaria) | 0.05 | 75.04 | 3.752 |
| mo048 | h | Oficial 1ª montador de estructura de madera. (mano de obra) | 0.363 | 24.04 | 8.727 |
| mo095 | h | Ayudante montador de estructura de madera. (mano de obra) | 0.715 | 22.82 | 16.316 |
| % | % | Costes directos complementarios | 2 % | 130.045 | 2.601 |
|  |  | Costes directos |  |  | 132.646 |

Residuos:
- colocación: mt07ems021ccfc; factor de residuo 0.0063

## Recursos

**mt07ems021ccfc** m² Panel contralaminado de madera (CLT)
Datos técnicos: Coste energético 3007.920 MJ; Emisión de CO2 -12.485 kg; Código LER 17 02 01; Masa del elemento 73.2 kg; Volumen 0.066545 m3
Residuos:
- embalaje: re170203 Plástico. (componente de residuo); rendimiento 0.034 kg; Código LER 17 02 03; Masa del elemento 1 kg; Volumen 0.001667 m3
