# Entablado base de tablero estructural de madera, de 15 mm de espesor, para forjado de cubierta inclinada, colocado con fijaciones mecánicas

- Propiedad del archivo: CYPE INGENIEROS, S.A.
- Formato: FIEBDC-3/2002
- Divisa: EUR
- Costes indirectos: 3.00 %
- IVA: 21.00 %

**EMT011** m² Entablado base de tablero estructural de madera, de 15 mm de espesor, para forjado de cubierta inclinada, colocado con fijaciones mecánicas.
Entablado base de tablero estructural de madera para uso en ambiente húmedo, de 2500x1250 mm y 15 mm de espesor, para forjado de cubierta inclinada, fijado con clavos de acero galvanizado. Incluso cortes y refuerzo de cantos con tornillos.
Incluye: Replanteo de las piezas. Clavado de las piezas al soporte base.
Criterio de medición de proyecto: Superficie medida según documentación gráfica de Proyecto.
Criterio de medición de obra: Se medirá la superficie realmente ejecutada según especificaciones de Proyecto.

| Código | Ud | Descripción | Rendimiento | Precio | Importe |
|---|---|---|---|---|---|
| mt08eff040aa | m² | Tablero estructural de madera para uso en ambiente húmedo, de 2500x1250 mm y 15 mm de espesor, según UNE-EN 312. (material) | 1.050 | 6.80 | 7.14 |
| mt50spa101 | kg | Clavos de acero. (material) | 0.150 | 1.30 | 0.20 |
| mo048 | h | Oficial 1ª montador de estructura de madera. (mano de obra) | 0.173 | 19.37 | 3.35 |
| mo095 | h | Ayudante montador de estructura de madera. (mano de obra) | 0.086 | 18.29 | 1.57 |
| % | % | Costes directos complementarios | 2 % | 12.26 | 0.25 |
|  |  | Costes directos |  |  | 12.51 |
