# Revestimiento exterior de fachada ventilada, de paneles de zinctitanio

- Propiedad del archivo: CYPE Ingenieros S.A.
- Formato: FIEBDC-3/2016
- Programa: Generador de precios de la construcción. CYPE Ingenieros, S.A.
- Fecha: 21/05/2024
- Divisa: EUR
- Costes indirectos: 3 %
- IVA: 21 %

## F Fachadas y particiones

### FA Fachadas ventiladas

#### FAM Revestimiento exterior metálico

**FAM020** m² Revestimiento exterior de fachada ventilada, de paneles de zinctitanio.
Revestimiento exterior de fachada ventilada, de bandejas de zinctitanio, de 0,8 mm de espesor, y 430 mm entre ejes, acabado natural; colocación en posición horizontal mediante el sistema de fijación oculta con unión longitudinal de las bandejas mediante junta alzada de engatillado simple, de 25 mm de altura, sobre subestructura soporte formada por tableros OSB de virutas orientadas de madera, clase hidrófuga 3 y 22 mm de espesor atornillados a rastreles de madera. Incluso tirafondos y anclajes mecánicos de expansión, para la fijación de la subestructura soporte.
Criterio de valoración económica: El precio no incluye el aislamiento térmico.
Incluye: Limpieza y preparación de la superficie soporte. Replanteo de las juntas de dilatación y paños de trabajo. Replanteo del despiece del revestimiento y de los puntos de anclaje de la subestructura soporte. Fijación de los rastreles a intervalos regulares. Colocación del tablero OSB sobre los rastreles. Preparación del revestimiento. Aplomado, nivelación y alineación del revestimiento. Fijación definitiva del revestimiento a la subestructura soporte. Realización de todos los trabajos necesarios para la resolución de los huecos. Resolución de puntos singulares.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12pzr060ab | m² | Bandeja de zinctitanio, de 0,8 mm de espesor, 430 mm entre ejes y 6000 mm de longitud máxima, acabado natural; colocación en posición horizontal mediante el sistema de fijación oculta con unión longitudinal de las bandejas mediante junta alzada de engatillado simple, de 25 mm de altura, sobre subestructura soporte formada por tableros OSB de virutas orientadas de madera, clase hidrófuga 3 y 22 mm de espesor atornillados a rastreles de madera; con patillas fijas y móviles de zinctitanio con clavos cincados o de acero inoxidable para la fijación de las bandejas a la subestructura soporte y tirafondos y anclajes mecánicos de expansión, para la fijación de la subestructura soporte a la hoja principal y al forjado; con el precio incrementado el 5% en concepto de piezas especiales para la resolución de puntos singulares. (material) | 1 | 118.96 | 118.960 |
| mo052 | h | Oficial 1ª montador de sistemas de fachadas prefabricadas. (mano de obra) | 0.84 | 22.74 | 19.102 |
| mo099 | h | Ayudante montador de sistemas de fachadas prefabricadas. (mano de obra) | 0.84 | 21.02 | 17.657 |
| % | % | Costes directos complementarios | 3 % | 155.719 | 4.672 |
|  |  | Costes directos |  |  | 160.391 |

Residuos:
- colocación: mt12pzr060ab; factor de residuo 0.03

## Recursos

**mt12pzr060ab** m² Bandeja de zinctitanio
Datos técnicos: Coste energético 280.931 MJ; Emisión de CO2 17.725 kg; Código LER 17 04 07; Masa del elemento 5.767 kg; Volumen 0.003845 m3
Residuos:
- embalaje: re170201 Madera. (componente de residuo); rendimiento 0.108 kg; Código LER 17 02 01; Masa del elemento 1 kg; Volumen 0.000909 m3
- embalaje: re170203 Plástico. (componente de residuo); rendimiento 0.022 kg; Código LER 17 02 03; Masa del elemento 1 kg; Volumen 0.001667 m3
