# Recercado de hueco de fachada, de acero corten

- Propiedad del archivo: CYPE Ingenieros S.A.
- Formato: FIEBDC-3/2016
- Programa: Generador de precios de la construcción. CYPE Ingenieros, S.A.
- Fecha: 26/06/2025
- Divisa: EUR
- Costes indirectos: 3 %
- IVA: 21 %

## H Remates y ayudas

### HR Remates de fachada

#### HRG De acero corten

**HRG060** Ud Recercado de hueco de fachada, de acero corten.
Recercado de hueco de fachada de chapa de acero con resistencia mejorada a la corrosión atmosférica (corten), UNE-EN 10025 S355J0WP, de 6 mm de espesor, de 150 mm de profundidad, para hueco de 1000 mm de anchura y 1500 mm de altura. Incluso tornillos para la fijación del recercado al paramento.
Incluye: Limpieza y preparación de la superficie soporte. Replanteo. Colocación y fijación.
Criterio de medición de proyecto: Número de unidades previstas, según documentación gráfica de Proyecto.
Criterio de medición de obra: Se medirá el número de unidades realmente ejecutadas según especificaciones de Proyecto.

| Código | Ud | Descripción | Rendimiento | Precio | Importe |
|---|---|---|---|---|---|
| mt20rac010l | kg | Chapa de acero con resistencia mejorada a la corrosión atmosférica (corten), UNE-EN 10025 S355J0WP, de 6 mm de espesor, con tornillos para la fijación al paramento. Elaboración en taller, con tratamiento previo de activación de la oxidación, tratamiento anticorrosión y tratamiento de protección para evitar la aparición de manchas de óxido en el paramento. (material) | 38.948 | 3 | 116.844 |
| mo018 | h | Oficial 1ª cerrajero. (mano de obra) | 0.685 | 23.41 | 16.036 |
| mo059 | h | Ayudante cerrajero. (mano de obra) | 0.685 | 21.99 | 15.063 |
| % | % | Costes directos complementarios | 2 % | 147.943 | 2.959 |
|  |  | Costes directos |  |  | 150.902 |

Residuos:
- colocación: mt20rac010l; factor de residuo 0.0045

## Recursos

**mt20rac010l** kg Chapa de acero con resistencia mejorada a la corrosión atmosférica (corten)
Datos técnicos: Coste energético 14.060 MJ; Emisión de CO2 0.570 kg; Código LER 17 04 05; Masa del elemento 1 kg; Volumen 0.000476 m3
