# Zócalo de hormigón polímero de superficie pulida, color a elegir, de 4,5x4,5 cm

- Propiedad del archivo: CYPE INGENIEROS, S.A.
- Formato: FIEBDC-3/2002
- Divisa: EUR
- Costes indirectos: 3.00 %
- IVA: 21.00 %

**HRZ010** m Zócalo de hormigón polímero de superficie pulida, color a elegir, de 4,5x4,5 cm.
Formación de zócalo de hormigón polímero de superficie pulida, color a elegir, de 4,5x4,5 cm, con anclaje metálico de acero inoxidable, recibido con una capa de mortero de cemento, industrial, con aditivo hidrófugo, M-15, con un espesor de 15 mm, sobre la que se introducen los anclajes metálicos, previendo una junta de 5 mm entre piezas. Incluso sellado entre piezas y uniones con los cerramientos y carpinterías con masilla de poliuretano de gran flexibilidad.
Incluye: Replanteo de las piezas sobre el paramento. Colocación de reglas y plomadas sujetas al muro. Colocación, aplomado, nivelación y alineación. Sellado de juntas y limpieza del zócalo.
Criterio de medición de proyecto: Longitud medida por su mayor desarrollo lineal, según documentación gráfica de Proyecto.
Criterio de medición de obra: Se medirá, por su mayor desarrollo lineal, la longitud realmente ejecutada según especificaciones de Proyecto, incluyendo la longitud que pudiera perderse en ingletes.

| Código | Ud | Descripción | Rendimiento | Precio | Importe |
|---|---|---|---|---|---|
| mt08aaa010a | m³ | Agua. (material) | 0.006 | 1.50 | 0.01 |
| mt09mif010la | t | Mortero industrial para albañilería, de cemento, color gris, con aditivo hidrófugo, categoría M-15 (resistencia a compresión 15 N/mm²), suministrado en sacos, según UNE-EN 998-2. (material) | 0.002 | 39.80 | 0.08 |
| mt20wwa040 | kg | Adhesivo cementoso flexible y de gran adherencia. (material) | 0.270 | 0.50 | 0.14 |
| mt20zhp010k | m | Zócalo de hormigón polímero de superficie pulida, color a elegir, de 4,5x4,5 cm, con anclaje metálico de acero inoxidable. (material) | 1.050 | 5.21 | 5.47 |
| mt20wwa025 | m | Perfil de espuma de polietileno, de 6 mm de diámetro, para relleno de juntas. (material) | 0.090 | 0.39 | 0.04 |
| mt20wwa035 | Ud | Bote de imprimación para masillas (250 cm³). (material) | 0.009 | 5.35 | 0.05 |
| mt20wwa030 | Ud | Bote de masilla de poliuretano impermeable (310 cm³). (material) | 0.018 | 5.25 | 0.09 |
| mo020 | h | Oficial 1ª construcción. (mano de obra) | 0.202 | 17.24 | 3.48 |
| mo113 | h | Peón ordinario construcción. (mano de obra) | 0.207 | 15.92 | 3.30 |
| % | % | Costes directos complementarios | 2 % | 12.66 | 0.25 |
|  |  | Costes directos |  |  | 12.91 |
