# Captador solar térmico para instalación colectiva, integrado en cubierta inclinada

- Propiedad del archivo: CYPE Ingenieros S.A.
- Formato: FIEBDC-3/2016
- Programa: Generador de precios de la construcción. CYPE Ingenieros, S.A.
- Fecha: 22/03/2024
- Divisa: EUR
- Costes indirectos: 3 %
- IVA: 21 %

## I Instalaciones

### IC Calefacción, refrigeración, climatización y A.C.S.

#### ICB Captación solar

**ICB012** Ud Captador solar térmico para instalación colectiva, integrado en cubierta inclinada.
Captador solar térmico formado por batería de 2 módulos, compuesto cada uno de ellos de un captador solar térmico plano, con panel de montaje vertical de 1143x2043x80 mm, superficie útil 2,14 m², rendimiento óptico 0,78, coeficiente de pérdidas primario 3,473 W/m²K y coeficiente de pérdidas secundario 0,017 W/m²K², según UNE-EN 12975-2, compuesto de marco autoportante y tapa posterior de aluminio, aislamiento térmico de lana de vidrio, panel de vidrio de 4 mm de espesor, absorbedor de cobre con recubrimiento Sunselect, tubería en forma de meandro y manguitos de conexión, con cercos de estanqueidad. Incluso accesorios de montaje y fijación, conjunto de conexiones hidráulicas entre captadores solares térmicos, líquido de relleno para captador solar térmico, válvula de seguridad, purgador, válvulas de corte y demás accesorios. Totalmente montado, conexionado y probado.
Incluye: Replanteo del conjunto. Colocación de la estructura soporte. Colocación y fijación de los paneles sobre la estructura soporte. Conexionado con la red de conducción de agua. Llenado del circuito.
Criterio de medición de proyecto: Número de unidades previstas, según documentación gráfica de Proyecto.
Criterio de medición de obra: Se medirá el número de unidades realmente ejecutadas según especificaciones de Proyecto.

| Código | Ud | Descripción | Rendimiento | Precio | Importe |
|---|---|---|---|---|---|
| mt38the005a | Ud | Captador solar térmico plano, con panel de montaje vertical de 1143x2043x80 mm, superficie útil 2,14 m², rendimiento óptico 0,78, coeficiente de pérdidas primario 3,473 W/m²K y coeficiente de pérdidas secundario 0,017 W/m²K², según UNE-EN 12975-2, compuesto de marco autoportante y tapa posterior de aluminio, aislamiento térmico de lana de vidrio, panel de vidrio de 4 mm de espesor, absorbedor de cobre con recubrimiento Sunselect, tubería en forma de meandro y manguitos de conexión. (material) | 2 | 681.53 | 1363.060 |
| mt38the050a | Ud | Juego de bandejas y chapas de cobertura, básico, para dos captadores solares térmicos. (material) | 1 | 535.28 | 535.280 |
| mt38the040a | Ud | Conexión recta para captadores solares térmicos con conexiones laterales, con aislamiento térmico. (material) | 2 | 12.68 | 25.360 |
| mt38the500a | Ud | Purgador manual de aire con cuerpo de latón, con rosca de 3/8" de diámetro, para una temperatura máxima de 160°C. (material) | 1 | 21.45 | 21.450 |
| mt38csg110 | Ud | Válvula de seguridad especial para aplicaciones de energía solar térmica, para una temperatura máxima de 130°C. (material) | 1 | 38.8 | 38.800 |
| mt38the150a | Ud | Bidón de 10 l de solución agua-glicol para relleno de captador solar térmico. (material) | 0.37 | 39 | 14.430 |
| mt37sve010d | Ud | Válvula de esfera de latón niquelado para roscar de 1". (material) | 2 | 12.15 | 24.300 |
| mo009 | h | Oficial 1ª instalador de captadores solares. (mano de obra) | 5 | 22.74 | 113.700 |
| mo108 | h | Ayudante instalador de captadores solares. (mano de obra) | 5 | 20.98 | 104.900 |
| % | % | Costes directos complementarios | 2 % | 2241.280 | 44.826 |
|  |  | Costes directos |  |  | 2286.106 |

## Recursos

**mt38the005a** Ud Captador solar térmico plano
Datos técnicos: Coste energético 1664.665 MJ; Emisión de CO2 89.424 kg
Residuos:
- embalaje: re150101 Envases de papel y cartón. (componente de residuo); rendimiento 2.721 kg; Código LER 15 01 01; Masa del elemento 1 kg; Volumen 0.001333 m3

**mt38csg110** Ud Válvula de seguridad especial para aplicaciones de energía solar térmica, para una temperatura máxima de 130°C
Datos técnicos: Coste energético 511.326 MJ; Emisión de CO2 34.399 kg
Residuos:
- embalaje: re150101 Envases de papel y cartón; rendimiento 0.072 kg

**mt37sve010d** Ud Válvula de esfera de latón niquelado para roscar de 1"
Datos técnicos: Coste energético 843.399 MJ; Emisión de CO2 56.701 kg
Residuos:
- embalaje: re150101 Envases de papel y cartón; rendimiento 0.072 kg
