# Grupo de impulsión para colector

- Propiedad del archivo: CYPE Ingenieros S.A.
- Formato: FIEBDC-3/2016
- Programa: Generador de precios de la construcción. CYPE Ingenieros, S.A.
- Fecha: 21/05/2024
- Divisa: EUR
- Costes indirectos: 3 %
- IVA: 21 %

## I Instalaciones

### IC Calefacción, refrigeración, climatización y A.C.S.

#### ICE Emisores por agua para calefacción y refrigeración

**ICE160** Ud Grupo de impulsión para colector.
Grupo de impulsión, instalación en colector, válido para instalación de suelo radiante de hasta 10 kW, formado por circulador Wilo Yonos RS 15/6, válvula de 3 vías y actuador para válvula mezcladora de 3 vías, con alimentación a 230 V. Totalmente montado, conexionado y probado.
Incluye: Colocación y fijación del grupo de impulsión al colector. Conexionado eléctrico de la bomba de circulación.
Criterio de medición de proyecto: Número de unidades previstas, según documentación gráfica de Proyecto.
Criterio de medición de obra: Se medirá el número de unidades realmente ejecutadas según especificaciones de Proyecto.

| Código | Ud | Descripción | Rendimiento | Precio | Importe |
|---|---|---|---|---|---|
| mt38gpu010a | Ud | Grupo de impulsión, instalación en colector, válido para instalación de suelo radiante de hasta 10 kW, formado por circulador Wilo Yonos RS 15/6, válvula de 3 vías y actuador para válvula mezcladora de 3 vías, con alimentación a 230 V. (material) | 1 | 1191.46 | 1191.460 |
| mo004 | h | Oficial 1ª calefactor. (mano de obra) | 0.2 | 22.74 | 4.548 |
| mo103 | h | Ayudante calefactor. (mano de obra) | 0.2 | 20.98 | 4.196 |
| % | % | Costes directos complementarios | 2 % | 1200.204 | 24.004 |
|  |  | Costes directos |  |  | 1224.208 |

## Recursos

**mt38gpu010a** Ud Grupo de impulsión
Datos técnicos: Coste energético 0.862 MJ; Emisión de CO2 1.356 kg
Residuos:
- embalaje: re150101 Envases de papel y cartón. (componente de residuo); rendimiento 1.596 kg; Código LER 15 01 01; Masa del elemento 1 kg; Volumen 0.001333 m3
