# Sistema de calefacción y refrigeración por suelo radiante, con capa de mortero, "BAXI"

- Propiedad del archivo: CYPE Ingenieros S.A.
- Formato: FIEBDC-3/2016
- Programa: Generador de precios de la construcción. CYPE Ingenieros, S.A.
- Fecha: 22/03/2024
- Divisa: EUR
- Costes indirectos: 3 %
- IVA: 21 %

## I Instalaciones

### IC Calefacción, refrigeración, climatización y A.C.S.

#### ICE Emisores por agua para calefacción y refrigeración

**ICE109** m² Sistema de calefacción y refrigeración por suelo radiante, con capa de mortero, "BAXI".
Sistema de calefacción por suelo radiante "BAXI", compuesto por film de polietileno, banda de espuma de polietileno, de 150x8 mm, banda autoadhesiva, guía fijatubos, panel de tetones de poliestireno expandido y recubrimiento termoconformado de poliestireno aislante a ruido de impacto, de dimensiones 1400x800 mm y 20 mm de espesor, modelo SR TFP 20, tubo de polietileno reticulado de alta densidad (PE-Xb) con barrera de oxígeno, de 16 mm de diámetro exterior y 1,5 mm de espesor, y mortero confeccionado en obra, con 300 kg/m³ de cemento, dosificación 1:5, de 50 mm de espesor, con aditivo fluidificante para mortero. Totalmente montado, conexionado y probado.
Incluye: Preparación y limpieza de la superficie de apoyo. Replanteo de la instalación. Extendido del film de polietileno. Fijación del zócalo perimetral. Colocación de los paneles. Replanteo de la tubería. Colocación y fijación de las tuberías. Realización de pruebas de servicio.
Criterio de medición de proyecto: Superficie útil, medida según documentación gráfica de Proyecto.
Criterio de medición de obra: Se medirá la superficie realmente ejecutada según especificaciones de Proyecto.

| Código | Ud | Descripción | Rendimiento | Precio | Importe |
|---|---|---|---|---|---|
| mt17bax500a | m² | Film de polietileno, "BAXI", para formación de barrera antihumedad. (material) | 1 | 2 | 2.000 |
| mt17bax501a | m | Banda de espuma de polietileno, de 150x8 mm, "BAXI", para formación de zócalo perimetral. (material) | 0.6 | 2.1 | 1.260 |
| mt17bax502a | m | Banda autoadhesiva, "BAXI", de 150x8 mm. (material) | 0.05 | 1.56 | 0.078 |
| mt38bax600a | m | Guía fijatubos, "BAXI", suministrada en barras de 2 m de longitud, para facilitar la colocación del tubo en pasos de puertas. (material) | 0.05 | 14.1 | 0.705 |
| mt17bax010a | m² | Panel de tetones de poliestireno expandido y recubrimiento termoconformado de poliestireno aislante a ruido de impacto, de dimensiones 1400x800 mm y 20 mm de espesor, modelo SR TFP 20 "BAXI", espesor total 45 mm, espesor total equivalente 26 mm, densidad 25 kg/m³, conductividad térmica 0,034 W/(mK), paso del tubo múltiplo de 5 cm, proporcionando una reducción del nivel global de presión de ruido de impactos de 30 dB, válido para tubo de 16 y 17 mm de diámetro. (material) | 1 | 28.4 | 28.400 |
| mt37bax010a | m | Tubo de polietileno reticulado de alta densidad (PE-Xb) con barrera de oxígeno, de 16 mm de diámetro exterior y 1,5 mm de espesor, "BAXI", según UNE-EN ISO 15875-2. (material) | 5 | 1.8 | 9.000 |
| mt38bax602a | Ud | Clip para fijación del tubo al panel, "BAXI". (material) | 0.1 | 0.35 | 0.035 |
| mt38bax603a | Ud | Grapa para fijación del tubo entre tetones, "BAXI". (material) | 0.1 | 0.35 | 0.035 |
| mt08aaa010a | m³ | Agua. (material) | 0.008 | 1.5 | 0.012 |
| mt01arg005a | t | Arena de cantera, para mortero preparado en obra. (material) | 0.075 | 18 | 1.350 |
| mt08cem011a | kg | Cemento Portland CEM II/B-L 32,5 R, color gris, en sacos, según UNE-EN 197-1. (material) | 15 | 0.1 | 1.500 |
| mt38bax605a | Ud | Bidón de 2 l de aditivo fluidificante para mortero, "BAXI". (material) | 0.025 | 52 | 1.300 |
| mq06hor010 | h | Hormigonera eléctrica con una capacidad de amasado de 160 l. (maquinaria) | 0.03 | 3.45 | 0.104 |
| mo004 | h | Oficial 1ª calefactor. (mano de obra) | 0.67 | 22.74 | 15.236 |
| mo103 | h | Ayudante calefactor. (mano de obra) | 0.67 | 20.98 | 14.057 |
| mo031 | h | Oficial 1ª aplicador de mortero autonivelante. (mano de obra) | 0.1 | 22.13 | 2.213 |
| mo069 | h | Ayudante aplicador de mortero autonivelante. (mano de obra) | 0.1 | 21.02 | 2.102 |
| % | % | Costes directos complementarios | 2 % | 79.387 | 1.588 |
|  |  | Costes directos |  |  | 80.975 |

Residuos:
- colocación: mt17bax500a Film de polietileno, "BAXI", para formación de barrera antihumedad; factor de residuo 0.06
- colocación: mt17bax501a Banda de espuma de polietileno, de 150x8 mm, "BAXI", para formación de zócalo perimetral; factor de residuo 0.0598452
- colocación: mt17bax010a; factor de residuo 0.024
- colocación: mt37bax010a; factor de residuo 0.0275
- colocación: mt01arg005a Arena de cantera, para mortero preparado en obra; factor de residuo 0.00501329
- colocación: mt08cem011a Cemento Portland CEM II/B-L 32,5 R, color gris, en sacos, según UNE-EN 197-1; factor de residuo 0.01512
- colocación: mt38bax605a Bidón de 2 l de aditivo fluidificante para mortero, "BAXI"; factor de residuo 0.0381945

## Recursos

**mt17bax500a** m² Film de polietileno, "BAXI", para formación de barrera antihumedad
Datos técnicos: Coste energético 28.363 MJ; Emisión de CO2 1.039 kg; Código LER 17 06 04; Masa del elemento 0.19 kg; Volumen 0.000317 m3
Residuos:
- embalaje: re170203 Plástico. (componente de residuo); rendimiento 0.024 kg; Código LER 17 02 03; Masa del elemento 1 kg; Volumen 0.001667 m3

**mt17bax501a** m Banda de espuma de polietileno, de 150x8 mm, "BAXI", para formación de zócalo perimetral
Datos técnicos: Coste energético 11.618 MJ; Emisión de CO2 0.414 kg; Código LER 17 06 04; Masa del elemento 0.084 kg; Volumen 0.00014 m3
Residuos:
- embalaje: re170203 Plástico; rendimiento 0.001 kg

**mt17bax010a** m² Panel de tetones de poliestireno expandido y recubrimiento termoconformado de poliestireno aislante a ruido de impacto
Datos técnicos: Coste energético 50.199 MJ; Emisión de CO2 1.789 kg; Código LER 17 06 04; Masa del elemento 0.5 kg; Volumen 0.000833 m3
Residuos:
- embalaje: re170203 Plástico; rendimiento 0.034 kg

**mt37bax010a** m Tubo de polietileno reticulado de alta densidad (PE-Xb) con barrera de oxígeno
Datos técnicos: Coste energético 7.363 MJ; Emisión de CO2 0.366 kg; Código LER 17 02 03; Masa del elemento 0.076 kg; Volumen 0.000127 m3

**mt08aaa010a** m³ Agua
Datos técnicos: Coste energético 60.000 MJ; Emisión de CO2 30.000 kg

**mt01arg005a** t Arena de cantera, para mortero preparado en obra
Datos técnicos: Coste energético 75.000 MJ; Emisión de CO2 4.000 kg; Código LER 01 04 08; Masa del elemento 1000 kg; Volumen 0.666667 m3

**mt08cem011a** kg Cemento Portland CEM II/B-L 32,5 R, color gris, en sacos, según UNE-EN 197-1
Datos técnicos: Coste energético 7.009 MJ; Emisión de CO2 0.899 kg; Código LER 17 01 01; Masa del elemento 1 kg; Volumen 0.000667 m3
Residuos:
- embalaje: re150101 Envases de papel y cartón. (componente de residuo); rendimiento 0.011 kg; Código LER 15 01 01; Masa del elemento 1 kg; Volumen 0.001333 m3
- embalaje: re170203 Plástico; rendimiento 0.002 kg

**mt38bax605a** Ud Bidón de 2 l de aditivo fluidificante para mortero, "BAXI"
Datos técnicos: Coste energético 79.545 MJ; Emisión de CO2 4.441 kg; Código LER 17 09 04; Masa del elemento 2 kg; Volumen 0.001333 m3
Residuos:
- embalaje: re170203 Plástico; rendimiento 0.142 kg
