# Caldera a gas, doméstica, convencional, mural, para calefacción y A.C.S

- Propiedad del archivo: CYPE Ingenieros S.A.
- Formato: FIEBDC-3/2016
- Programa: Generador de precios de la construcción. CYPE Ingenieros, S.A.
- Fecha: 18/10/2024
- Divisa: EUR
- Costes indirectos: 3 %
- IVA: 21 %

## I Instalaciones

### IC Calefacción, refrigeración, climatización y A.C.S.

#### ICG Calderas a gas

**ICG032** Ud Caldera a gas, doméstica, convencional, mural, para calefacción y A.C.S.
Caldera mural a gas N, para calefacción y A.C.S. instantánea, cámara de combustión estanca, potencia nominal 24 kW, potencia de calefacción 24 kW, potencia de A.C.S. 24 kW, eficiencia energética clase C en calefacción, eficiencia energética clase B en A.C.S., perfil de consumo XL, caudal específico de A.C.S. según UNE-EN 625 de 11,8 l/min, dimensiones 700x400x298 mm, peso 27,5 kg, encendido electrónico y seguridad por ionización, sin llama piloto. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38cmj010a | Ud | Caldera mural a gas N, para calefacción y A.C.S. instantánea, cámara de combustión estanca, potencia nominal 24 kW, potencia de calefacción 24 kW, potencia de A.C.S. 24 kW, eficiencia energética clase C en calefacción, eficiencia energética clase B en A.C.S., perfil de consumo XL, caudal específico de A.C.S. según UNE-EN 625 de 11,8 l/min, dimensiones 700x400x298 mm, peso 27,5 kg, encendido electrónico y seguridad por ionización, sin llama piloto. (material) | 1 | 1165 | 1165.000 |
| mt38www012 | Ud | Material auxiliar para instalaciones de calefacción y A.C.S. (material) | 1 | 2.1 | 2.100 |
| mo004 | h | Oficial 1ª calefactor. (mano de obra) | 3 | 22.74 | 68.220 |
| mo103 | h | Ayudante calefactor. (mano de obra) | 3 | 20.98 | 62.940 |
| % | % | Costes directos complementarios | 2 % | 1298.260 | 25.965 |
|  |  | Costes directos |  |  | 1324.225 |

## Recursos

**mt38cmj010a** Ud Caldera mural a gas N
Datos técnicos: Coste energético 873.742 MJ; Emisión de CO2 68.004 kg
Residuos:
- embalaje: re150101 Envases de papel y cartón. (componente de residuo); rendimiento 2.177 kg; Código LER 15 01 01; Masa del elemento 1 kg; Volumen 0.001333 m3
- embalaje: re170201 Madera. (componente de residuo); rendimiento 0.606 kg; Código LER 17 02 01; Masa del elemento 1 kg; Volumen 0.000909 m3
