# Línea de conexiones eléctricas para sistema de calefacción por techo o suelo radiantes

- Propiedad del archivo: CYPE Ingenieros S.A.
- Formato: FIEBDC-3/2016
- Programa: Generador de precios de la construcción. CYPE Ingenieros, S.A.
- Fecha: 22/03/2024
- Divisa: EUR
- Costes indirectos: 3 %
- IVA: 21 %

## I Instalaciones

### IC Calefacción, refrigeración, climatización y A.C.S.

#### ICM Emisores eléctricos para calefacción

**ICM057** Ud Línea de conexiones eléctricas para sistema de calefacción por techo o suelo radiantes.
Línea de conexiones eléctricas rápidas (enchufes), para emisores eléctricos para sistema de calefacción por techo radiante, con falso techo continuo, con 14 conexiones eléctricas, separación entre cada grupo de dos conexiones 600 mm, longitud total 19,6 m.
Incluye: Conexionado eléctrico con los emisores y con la red eléctrica suministradora. Comprobación de su correcto funcionamiento.
Criterio de medición de proyecto: Número de unidades previstas, según documentación gráfica de Proyecto.
Criterio de medición de obra: Se medirá el número de unidades realmente ejecutadas según especificaciones de Proyecto.

| Código | Ud | Descripción | Rendimiento | Precio | Importe |
|---|---|---|---|---|---|
| mt38ilo521cc | Ud | Línea de conexiones eléctricas rápidas (enchufes), para emisores eléctricos para sistema de calefacción por techo radiante, con falso techo continuo, con 14 conexiones eléctricas, separación entre cada grupo de dos conexiones 600 mm, longitud total 19,6 m. (material) | 1 | 82.88 | 82.880 |
| mt35aia010a | m | Tubo curvable de PVC, corrugado, de color negro, de 16 mm de diámetro nominal, para canalización empotrada en obra de fábrica (paredes y techos). Resistencia a la compresión 320 N, resistencia al impacto 1 julio, temperatura de trabajo -5°C hasta 60°C, con grado de protección IP545 según UNE 20324, no propagador de la llama. Según UNE-EN 61386-1 y UNE-EN 61386-22. (material) | 2 | 0.37 | 0.740 |
| mo103 | h | Ayudante calefactor. (mano de obra) | 0.028 | 20.98 | 0.587 |
| % | % | Costes directos complementarios | 2 % | 84.207 | 1.684 |
|  |  | Costes directos |  |  | 85.891 |

Residuos:
- colocación: mt35aia010a; factor de residuo 0.0275

## Recursos

**mt35aia010a** m Tubo curvable de PVC
Datos técnicos: Coste energético 11.626 MJ; Emisión de CO2 0.577 kg; Código LER 17 02 03; Masa del elemento 0.12 kg; Volumen 0.0002 m3
