# Purificador del aire para conducto

- Propiedad del archivo: CYPE Ingenieros S.A.
- Formato: FIEBDC-3/2016
- Programa: Generador de precios de la construcción. CYPE Ingenieros, S.A.
- Fecha: 11/06/2024
- Divisa: EUR
- Costes indirectos: 3 %
- IVA: 21 %

## I Instalaciones

### IC Calefacción, refrigeración, climatización y A.C.S.

#### ICR Sistemas de conducción de aire

**ICR128** Ud Purificador del aire para conducto.
Purificador del aire para conducto, con destrucción de la carga viral y bacteriana, eliminación de contaminantes y reducción de olores desagradables, mediante ionizador de plasma por fotocatálisis con lámpara de rayos UV, caudal de aire nominal 3500 m³/h, longitud de la lámpara 230 mm, peso 0,65 kg, de 225x100x72 mm, consumo eléctrico 24 W, alimentación monofásica a 230 V.
Incluye: Colocación y fijación. Conexionado y comprobación de su correcto funcionamiento.
Criterio de medición de proyecto: Número de unidades previstas, según documentación gráfica de Proyecto.
Criterio de medición de obra: Se medirá el número de unidades realmente ejecutadas según especificaciones de Proyecto.

| Código | Ud | Descripción | Rendimiento | Precio | Importe |
|---|---|---|---|---|---|
| mt42lmf606ec | Ud | Purificador del aire para conducto, con destrucción de la carga viral y bacteriana, eliminación de contaminantes y reducción de olores desagradables, mediante ionizador de plasma por fotocatálisis con lámpara de rayos UV, caudal de aire nominal 3500 m³/h, longitud de la lámpara 230 mm, peso 0,65 kg, de 225x100x72 mm, consumo eléctrico 24 W, alimentación monofásica a 230 V. (material) | 1 | 3081.98 | 3081.980 |
| mo005 | h | Oficial 1ª instalador de climatización. (mano de obra) | 0.1 | 22.74 | 2.274 |
| mo104 | h | Ayudante instalador de climatización. (mano de obra) | 0.1 | 20.98 | 2.098 |
| % | % | Costes directos complementarios | 2 % | 3086.352 | 61.727 |
|  |  | Costes directos |  |  | 3148.079 |
