# Módulo solar fotovoltaico portátil

- Propiedad del archivo: CYPE Ingenieros S.A.
- Formato: FIEBDC-3/2016
- Programa: Generador de precios de la construcción. CYPE Ingenieros, S.A.
- Fecha: 23/01/2025
- Divisa: EUR
- Costes indirectos: 3 %
- IVA: 21 %

## I Instalaciones

### IE Eléctricas

#### IEF Solar fotovoltaica

**IEF005** Ud Módulo solar fotovoltaico portátil.
Módulo solar fotovoltaico portátil, plegable, de células de silicio monocristalino, potencia máxima (Wp) 110 W, tensión a máxima potencia (Vmp) 18,5 V, intensidad a máxima potencia (Imp) 6 A, tensión en circuito abierto (Voc) 21,7 V, intensidad de cortocircuito (Isc) 6,3 A, eficiencia 22,24%, temperatura de trabajo -20°C hasta 80°C, dimensiones del módulo plegado 430x510x65 mm, dimensiones del módulo extendido 1570x510x21 mm, peso 4 kg, grado de protección IP67, con resistencia a los rayos UV y a la intemperie. Incluso accesorios de montaje y material de conexionado eléctrico.
Incluye: Colocación. Conexionado y comprobación de su correcto funcionamiento.
Criterio de medición de proyecto: Número de unidades previstas, según documentación gráfica de Proyecto.
Criterio de medición de obra: Se medirá el número de unidades realmente ejecutadas según especificaciones de Proyecto.

| Código | Ud | Descripción | Rendimiento | Precio | Importe |
|---|---|---|---|---|---|
| mt35msp010a | Ud | Módulo solar fotovoltaico portátil, plegable, de células de silicio monocristalino, potencia máxima (Wp) 110 W, tensión a máxima potencia (Vmp) 18,5 V, intensidad a máxima potencia (Imp) 6 A, tensión en circuito abierto (Voc) 21,7 V, intensidad de cortocircuito (Isc) 6,3 A, eficiencia 22,24%, temperatura de trabajo -20°C hasta 80°C, dimensiones del módulo plegado 430x510x65 mm, dimensiones del módulo extendido 1570x510x21 mm, peso 4 kg, grado de protección IP67, con resistencia a los rayos UV y a la intemperie, con bolsa de transporte impermeable con asas, cable de conexión con conectores MC4 y funda de protección con función de soporte con posibilidad de ajustar el ángulo de inclinación entre 0° y 180° (material) | 1 | 339 | 339.000 |
| mo102 | h | Ayudante electricista. (mano de obra) | 0.15 | 21.9 | 3.285 |
| % | % | Costes directos complementarios | 2 % | 342.285 | 6.846 |
|  |  | Costes directos |  |  | 349.131 |

## Recursos

**mt35msp010a** Ud Módulo solar fotovoltaico portátil
Datos técnicos: Coste energético 105.004 MJ; Emisión de CO2 6.259 kg
Residuos:
- embalaje: re150101 Envases de papel y cartón. (componente de residuo); rendimiento 2.699 kg; Código LER 15 01 01; Masa del elemento 1 kg; Volumen 0.001333 m3
