# Batería de botellas de gases licuados del petróleo (GLP)

- Propiedad del archivo: CYPE Ingenieros S.A.
- Formato: FIEBDC-3/2016
- Programa: Generador de precios de la construcción. CYPE Ingenieros, S.A.
- Fecha: 21/05/2024
- Divisa: EUR
- Costes indirectos: 3 %
- IVA: 21 %

## I Instalaciones

### IG Gases combustibles

#### IGD Depósitos

**IGD100** Ud Batería de botellas de gases licuados del petróleo (GLP).
Batería para 4 botellas (2 de servicio y 2 de reserva), de 35 kg de capacidad unitaria de gases licuados del petróleo (GLP), con liras, válvulas antirretorno, colector, inversor automático, limitador de presión y válvula portamanómetro. Incluso accesorios de conexión y elementos de fijación.
Criterio de valoración económica: El precio no incluye las botellas de gases licuados del petróleo (GLP).
Incluye: Replanteo. Montaje, conexionado y comprobación de su correcto funcionamiento.
Criterio de medición de proyecto: Número de unidades previstas, según documentación gráfica de Proyecto.
Criterio de medición de obra: Se medirá el número de unidades realmente ejecutadas según especificaciones de Proyecto.

| Código | Ud | Descripción | Rendimiento | Precio | Importe |
|---|---|---|---|---|---|
| mt43bbg030a | Ud | Lira de 420 mm de longitud, para gases licuados del petróleo (GLP), según UNE 60712-3. (material) | 4 | 6.27 | 25.080 |
| mt43bbg040 | Ud | Válvula antirretorno de rosca métrica hembra-macho de 20 mm de diámetro y 150 mm de longitud, con junta. (material) | 4 | 2.36 | 9.440 |
| mt43bbg010a | Ud | Colector metálico, para 4 botellas de gases licuados del petróleo (GLP) (2 de servicio y 2 de reserva), colocadas en línea. (material) | 1 | 53.95 | 53.950 |
| mt43bbg020 | Ud | Inversor automático, de 10 kg/h de caudal nominal, 1,5 bar de presión de salida en servicio y 0,8 bar de presión de salida en reserva, para cambio de botellas sin interrupción del servicio de gas, según UNE-EN 13786. (material) | 1 | 59.13 | 59.130 |
| mt43bbg050 | Ud | Limitador de presión, de 10 kg/h de caudal nominal y 1,75 bar de presión de salida. (material) | 1 | 25.59 | 25.590 |
| mt43bbg080 | Ud | Válvula portamanómetro de rosca cilíndrica GAS hembra-macho de 1/4" de diámetro, PN=25 bar, con tapón. (material) | 1 | 17.73 | 17.730 |
| mo010 | h | Oficial 1ª instalador de gas. (mano de obra) | 2.5 | 22.74 | 56.850 |
| mo109 | h | Ayudante instalador de gas. (mano de obra) | 2.5 | 20.98 | 52.450 |
| % | % | Costes directos complementarios | 2 % | 300.220 | 6.004 |
|  |  | Costes directos |  |  | 306.224 |

## Recursos

**mt43bbg030a** Ud Lira de 420 mm de longitud, para gases licuados del petróleo (GLP), según UNE 60712-3
Datos técnicos: Coste energético 0.039 MJ; Emisión de CO2 0.061 kg
Residuos:
- embalaje: re150101 Envases de papel y cartón. (componente de residuo); rendimiento 0.072 kg; Código LER 15 01 01; Masa del elemento 1 kg; Volumen 0.001333 m3

**mt43bbg040** Ud Válvula antirretorno de rosca métrica hembra-macho de 20 mm de diámetro y 150 mm de longitud, con junta
Datos técnicos: Coste energético 0.039 MJ; Emisión de CO2 0.061 kg
Residuos:
- embalaje: re150101 Envases de papel y cartón; rendimiento 0.072 kg

**mt43bbg010a** Ud Colector metálico
Datos técnicos: Coste energético 0.039 MJ; Emisión de CO2 0.061 kg
Residuos:
- embalaje: re150101 Envases de papel y cartón; rendimiento 0.072 kg

**mt43bbg020** Ud Inversor automático
Datos técnicos: Coste energético 0.039 MJ; Emisión de CO2 0.061 kg
Residuos:
- embalaje: re150101 Envases de papel y cartón; rendimiento 0.072 kg

**mt43bbg050** Ud Limitador de presión, de 10 kg/h de caudal nominal y 1,75 bar de presión de salida
Datos técnicos: Coste energético 109.074 MJ; Emisión de CO2 6.856 kg
Residuos:
- embalaje: re150101 Envases de papel y cartón; rendimiento 0.072 kg

**mt43bbg080** Ud Válvula portamanómetro de rosca cilíndrica GAS hembra-macho de 1/4" de diámetro, PN=25 bar, con tapón
Datos técnicos: Coste energético 0.039 MJ; Emisión de CO2 0.061 kg
Residuos:
- embalaje: re150101 Envases de papel y cartón; rendimiento 0.072 kg
