# Sellado de paso de cables de pequeñas dimensiones, con ladrillos intumescentes y masilla intumescente. Sistema "HILTI"

- Propiedad del archivo: CYPE Ingenieros S.A.
- Formato: FIEBDC-3/2016
- Programa: Generador de precios de la construcción. CYPE Ingenieros, S.A.
- Fecha: 22/03/2024
- Divisa: EUR
- Costes indirectos: 3 %
- IVA: 21 %

## I Instalaciones

### IO Contra incendios

#### IOJ Protección pasiva contra incendios: instalaciones

**IOJ031** Ud Sellado de paso de cables de pequeñas dimensiones, con ladrillos intumescentes y masilla intumescente. Sistema "HILTI".
Sellado de paso de cables con aislamiento, de diámetro exterior menor o igual de 80 mm, a través de una abertura de 400 cm², en muro de 15 cm de espesor, para protección pasiva contra incendios y garantizar la resistencia al fuego EI 90, con, 7 ladrillos intumescentes con propiedades ignífugas, modelo CFS-BL "HILTI", de 200x130x50 mm, color rojo y masilla intumescente, modelo CFS-FIL "HILTI", color rojo.
Incluye: Limpieza y preparación del paramento. Corte y ajuste de los ladrillos intumescentes. Colocación de los ladrillos intumescentes. Aplicación de la masilla intumescente. Limpieza final.
Criterio de medición de proyecto: Número de unidades previstas, según documentación gráfica de Proyecto.
Criterio de medición de obra: Se medirá el número de unidades realmente ejecutadas según especificaciones de Proyecto.

| Código | Ud | Descripción | Rendimiento | Precio | Importe |
|---|---|---|---|---|---|
| mt41phi090d | Ud | Ladrillo intumescente, modelo CFS-BL "HILTI", de 200x130x50 mm, color rojo, para sellado de penetraciones. (material) | 7 | 39.7 | 277.900 |
| mt41phi095d | Ud | Cartucho de 310 ml de masilla intumescente, modelo CFS-FIL "HILTI", color rojo, para sellado de juntas y aberturas lineales. (material) | 1.29 | 20.8 | 26.832 |
| mo113 | h | Peón ordinario construcción. (mano de obra) | 0.34 | 20.78 | 7.065 |
| % | % | Costes directos complementarios | 2 % | 311.797 | 6.236 |
|  |  | Costes directos |  |  | 318.033 |

Residuos:
- colocación: mt41phi095d; factor de residuo 0.0275006

## Recursos

**mt41phi095d** Ud Cartucho de 310 ml de masilla intumescente
Datos técnicos: Coste energético 42.578 MJ; Emisión de CO2 1.870 kg; Código LER 17 09 04; Masa del elemento 0.4185 kg; Volumen 0.000279 m3
Residuos:
- embalaje: re170203 Plástico. (componente de residuo); rendimiento 0.2 kg; Código LER 17 02 03; Masa del elemento 1 kg; Volumen 0.001667 m3
