# Franja cortafuegos horizontal

- Propiedad del archivo: CYPE INGENIEROS, S.A.
- Formato: FIEBDC-3/2002
- Divisa: EUR
- Costes indirectos: 3.00 %
- IVA: 21.00 %

**IOJ041** m² Franja cortafuegos horizontal, de 1 m de anchura, con una resistencia al fuego EI 120, para edificio de uso industrial, fijada mecánicamente a la medianera con subestructura soporte, sistema K224-FC.es 03 "KNAUF", compuesta por 2 placas de yeso laminado reforzadas con tejido de fibra UNE-EN 15283-1 GM-F / 1200 / 2600 / 25 / con los bordes longitudinales cuadrados, especiales Fireboard GM-F "KNAUF" con alma de yeso y caras revestidas con una lámina de fibra de vidrio, fijadas a la subestructura soporte compuesta por canales y montantes, formando escuadras separadas 750 mm entre sí, conectores y maestras separadas 400 mm entre sí. Incluso tornillos para la fijación de las placas, tiras de placas fijadas mecánicamente para el sellado perimetral y pasta y cinta para el tratamiento de juntas.
Franja cortafuegos horizontal, de 1 m de anchura, con una resistencia al fuego EI 120, para edificio de uso industrial, fijada mecánicamente a la medianera con subestructura soporte, sistema K224-FC.es 03 "KNAUF", compuesta por 2 placas de yeso laminado reforzadas con tejido de fibra UNE-EN 15283-1 GM-F / 1200 / 2600 / 25 / con los bordes longitudinales cuadrados, especiales Fireboard GM-F "KNAUF" con alma de yeso y caras revestidas con una lámina de fibra de vidrio, fijadas a la subestructura soporte compuesta por canales y montantes, formando escuadras separadas 750 mm entre sí, conectores y maestras separadas 400 mm entre sí. Incluso tornillos para la fijación de las placas, tiras de placas fijadas mecánicamente para el sellado perimetral y pasta y cinta para el tratamiento de juntas.
Incluye: Replanteo. Formación de las escuadras con canales y montantes. Colocación y fijación de las escuadras. Instalación de conectores. Colocación a presión de las maestras contra los conectores. Colocación y fijación de los perfiles perimetrales. Preparación y corte de las placas. Atornillado de las placas a los perfiles perimetrales y a las maestras. Sellado del encuentro de la franja cortafuegos con el muro perimetral. Tratamiento de juntas.
Criterio de medición de proyecto: Superficie medida según documentación gráfica de Proyecto.
Criterio de medición de obra: Se medirá la superficie realmente ejecutada según especificaciones de Proyecto.

| Código | Ud | Descripción | Rendimiento | Precio | Importe |
|---|---|---|---|---|---|
| mt12pak020b | m | Canal 75/40/0,7 mm GRC 0,70 "KNAUF" de acero Z2 (Z275) galvanizado normal, para sistema Aquapanel Outdoor. Según UNE-EN 14195. (material) | 3.130 | 2.81 | 8.80 |
| mt12pak030ba | m | Montante 75/50/0,7 mm GRC 0,7 "KNAUF" de acero Z2 (Z275) galvanizado normal, para sistema Aquapanel Outdoor. Según UNE-EN 14195. (material) | 1.170 | 3.25 | 3.80 |
| mt12pek020xa | Ud | Conector, para maestra 60/27, "KNAUF". (material) | 3.900 | 0.34 | 1.33 |
| mt12pfk011a | m | Maestra 60/27 "KNAUF" de chapa de acero galvanizado. (material) | 3.000 | 1.23 | 3.69 |
| mt12ptk010ba | Ud | Tornillo LB "KNAUF" 3,5x9,5. (material) | 32.000 | 0.01 | 0.32 |
| mt12ptk010ab | Ud | Tornillo LN "KNAUF" 3,5x11. (material) | 16.000 | 0.01 | 0.16 |
| mt12ptk030 | Ud | Fijación "KNAUF" para hormigón. (material) | 3.400 | 0.38 | 1.29 |
| mt12pfk012a | m | Perfil U 30/30 de chapa de acero galvanizado, sistemas "KNAUF", espesor 0,55 mm. (material) | 1.000 | 0.98 | 0.98 |
| mt12pmk010c | m² | Placa de yeso laminado reforzada con tejido de fibra UNE-EN 15283-1 GM-F / 1200 / 2600 / 25 / con los bordes longitudinales cuadrados, especial Fireboard GM-F "KNAUF" con alma de yeso y caras revestidas con una lámina de fibra de vidrio; Euroclase A1 de reacción al fuego, según UNE-EN 13501-1. (material) | 2.200 | 22.13 | 48.69 |
| mt12ptk010ce | Ud | Tornillo autoperforante TN "KNAUF" 3,5x35. (material) | 17.000 | 0.01 | 0.17 |
| mt12ptk010ch | Ud | Tornillo autoperforante TN "KNAUF" 4,2x70. (material) | 17.000 | 0.06 | 1.02 |
| mt12pmk012a | kg | Pasta de juntas Fireboard Spachtel "KNAUF", de fraguado normal (45 minutos), rango de temperatura de trabajo de 10 a 35°C, Euroclase A1 de reacción al fuego, según UNE-EN 13501-1, para aplicación manual con cinta de juntas, según UNE-EN 13963. (material) | 0.120 | 0.98 | 0.12 |
| mt12pmk013 | m | Cinta de juntas Fireboard "KNAUF". (material) | 1.300 | 0.05 | 0.07 |
| mo011 | h | Oficial 1ª montador. (mano de obra) | 0.301 | 19.11 | 5.75 |
| mo080 | h | Ayudante montador. (mano de obra) | 0.301 | 17.53 | 5.28 |
| mo053 | h | Oficial 1ª montador de prefabricados interiores. (mano de obra) | 0.301 | 19.11 | 5.75 |
| mo100 | h | Ayudante montador de prefabricados interiores. (mano de obra) | 0.301 | 17.53 | 5.28 |
| % | % | Costes directos complementarios | 2 % | 92.50 | 1.85 |
|  |  | Costes directos |  |  | 94.35 |
